# Trockenbau EPA (CG)
Angebotsaufforderung (GAEB 90, DA83)
Währung: EUR

## EPA Trockenbauarbeiten (CG)
Datum: 30.09.24

*Hinweis*
A) ALLGEMEINE VORBEMERKUNGEN FÜR EINHEITSPREISABKOMMEN
(EPA)
=======================================================
==========

A1) ALLGEMEINES

In den Positionen dieses Leistungsverzeichnisses sind
häufig wiederkehrende Reparaturarbeiten beschrieben.

Dem Einheitspreisabkommen liegen die "Zusätzliche
Vertragsbedingungen für die Ausführung von
Bauleistungen (Z-VOB/B)" der Covivio Immobilien GmbH,
zurzeit Stand Januar 2022 zugrunde. Für sich auf dieses
EPA beziehende Einzelaufträge (Leistungsabrufe) gelten
die Vertragsbedingungen in jedem Einzelfall als
vereinbart. Sofern zukünftig als Ersatz für die aktuell
gültigen Z-VOB/B mit dem Auftragnehmer (AN) neue
Z-VOB/B vereinbart werden, gelten für nach
Gültigkeitsbeginn die neuen Z-VOB/B beauftragte
Leistungen ausschließlich die neuen Z-VOB/B.

Für nach diesem Einheitspreisabkommen ausgeführte
Leistungen gelten, ergänzend zur den jeweiligen
Leistungsbeschreibungen der einzelnen Positionen, bei
evtl. Widersprüchen in nachfolgend genannter
Reihenfolge, folgende Bedingungen:

1. diese "allgemeine Vorbemerkungen für
Einheitspreisabkommen" (A)
2. die sich anschließenden "allgemeine technische
Vorbemerkungen" (B)
3. die sich anschließenden "besondere technische
Vorbemerkungen" (für dieses Gewerk) (C)
4. die "Zusätzliche Vertragsbedingungen für die
Ausführung von Bauleistungen Z-VOB/B"
5. Baustellenordnung nebst Anlage(n) der Covivio
Immobilien GmbH in der jeweils gültigen Fassung

Mit Unterzeichnung des EPA erklärt der AN, dass von ihm
sämtliche gesetzlichen, behördlichen und
berufsgenossenschaftlichen Auflagen erfüllt werden, die
zur Ausführung der im EPA beschriebenen Leistungen
erforderlich sind.

Es dürfen nur solche Materialien verwendet werden, über
die der AN das uneingeschränkte Eigentumsrecht besitzt
und die vollkommen frei von Rechten Dritter sind.

Für die Ausführung der Arbeiten ist Fachpersonal in
ausreichender Zahl einzusetzen.
Hierbei ist darauf zu achten, dass für die Ausführung
sämtlicher Arbeiten unsere Baustellenordnung in der
jeweils gültigen Fassung zu beachten ist, die dem
ausführenden Fachpersonal in geeigneter Form zur
Kenntnis zu geben ist.

Der Einsatz von Subunternehmern ist bei
Kleinreparaturen grundsätzlich nicht erlaubt.

A2) KUNDENDIENST

Die Arbeiten werden in bewohnten Häusern ausgeführt.

Der Auftraggeber (AG) erwartet vom AN tatkräftige
Unterstützung bei den Bemühungen, berechtigten
Mieterwünschen zu entsprechen. Dazu gehören
insbesondere folgende Verpflichtungen:

1) Alle Handwerker/Mitarbeiter des AN haben die
Verpflichtung, Kunden (Mietern) höflich und hilfsbereit
zu begegnen. In Gesprächen mit den Mietern ist das
Bemühen von Covivio Immobilien, um einen verbesserten
Kundendienst herauszustellen.

2) Die Mieter sind rechtzeitig vor Durchführung der
Reparaturarbeiten zu verständigen, ggf. durch Aushang
im Treppenhaus oder auch individuelle
Terminvereinbarung mit dem einzelnen Mieter.

3) Reparaturen sind sofort, spätestens innerhalb von 2
Arbeitstagen nach Beauftragung, durchzuführen. Sofern
die Frist aus Gründen, die der AN nicht zu vertreten
hat, nicht einzuhalten ist, ist der AG unverzüglich zu
unterrichten.

4) Soweit persönliche Schutzausstattung (PSA)
erforderlich ist, hierzu zählen auch Artikel zur
Wahrung der Notwendigkeiten im Rahmen eines erhöhten
Infektionsschutzes, sind diese entsprechend den
gesetzlichen Anforderungen bzw. der situativen
Notwendigkeit immer einzusetzen.

5) Möbel und sonstiges Mietereigentum, Bodenflächen und
angrenzende Bauteile etc. im Bereich der auszuführenden
Arbeiten sind durch Folie, evtl. Schaltafeln oder
Ähnliches zu schützen.

A3) PREISE

Die, für die Ausführung von Leistungen nach diesem EPA,
hier festgeschriebenen Preise gelten für
Reparaturarbeiten bis zum Rechnungsbetrag von höchstens
2.500, -- EURO ausschl. Mehrwertsteuer je
Einzeleinzelfall.

Soweit und sobald Überschreitungen absehbar sind, ist
hierüber der Abteilung Einkauf des AG ein schriftliches
Angebot einzureichen und eine gesonderte Vereinbarung
zu treffen.

In den Einheitspreisen sind sämtliche Kosten, wie
Lohn-, Material- und Nebenkosten, hierzu gehören auch
erforderliche Hygieneschutzartikel, enthalten,
insbesondere auch:

1) Koordination / Terminabsprache(n) mit dem(den)
Mieter(n) / Kundenbetreuer(n) / Bauleiter(n)

2) sämtliche Fahrt- und Transportkosten,

3) sämtliche tariflichen Zulagen wie z.B. Schmutz- und
Staubzulagen, Zulagen für ekelerregende
Arbeiten etc.,

4) die Gestellung, Vorhaltung und spurlose Entfernung
aller erforderlichen Gerüste und Absperrungen (ggf.
auch Warnschilder) bis zu einer Höhe der Arbeitsbühne
von 2 m; die Mitbenutzung der Gerüste ist allen mit
Reparaturarbeiten beschäftigten Firmen kostenlos zu
gestatten,

5) Befestigungsmittel aller Art; Hilfsstoffe wie Nägel,
Bindedraht und Kleinmaterial sowie alle Baustoffe, die
zur kompletten Erstellung der Leistung erforderlich
sind,

6) die Abdeckung von Einrichtungsgegenständen zum
Schutz vor Beschädigung und Verschmutzung

7) das, ggf. tägliche, Säubern der Arbeitsstelle;
hierzu gehört auch die Beseitigung von Verunreinigungen
des Treppenhauses und/oder der Hauszuwegungen,

8) der Ausbau und Abtransport sowie die ordnungsgemäße
Entsorgung, einschließlich Kippgebühren, sämtlichen
Bauschutts und aller alter, schadhafter Teile. Teile,
für die sich der AG eine generelle oder
einzelfallbezogene Prüfung vorbehalten hat, sind bis zu
diesem Zeitpunkt, längstens jedoch für die Dauer von 10
Wochen, vom AN vorzuhalten und dürfen erst danach
entsorgt werden.

9) Alle weiteren Nebenleistungen, die zur Erfüllung der
in den Leistungspositionen beschriebenen
Hauptleistungen, unter Beachtung aller einschlägigen
Vorschriften, erforderlich sind, im EPA aber nicht
gesondert aufgeführt sind.

Erforderliche Zusatzleistungen, die in den
nachfolgenden Leistungspositionen nicht enthalten sind,
sind der Abteilung Einkauf des AG möglichst vor
Ausführung zur Genehmigung aufzugeben und bei
Rechnungslegung mit einem "Z" zu kennzeichnen. Die
Preise für derartige Zusatzleistungen sind auf der
Kalkulationsbasis der Einheitspreise zu kalkulieren.
Diese Z-Positionen sind so ausreichend und umfassend zu
beschreiben, dass sowohl eine sachlich-fachliche als
auch eine kalkulatorische Nachprüfung durch den AG
gewährleistet ist, hierzu gehört insbesondere die
Angabe der verfahrenen Stunden.

Die Einheitspreise des EPA sind Nettopreise. Sie gelten
zuzüglich der zum jeweiligen
Leistungserbringungszeitpunkt gültigen Mehrwertsteuer.

A4) ABRECHNUNG

Eine evtl. vorhandene Position "An-/Abfahrtpauschale"
darf grundsätzlich nur einmal pro Auftrag berechnet
werden, auch wenn mehrere Anfahrten (auch an
verschiedenen Tagen) erforderlich sind. Sollten mehrere
Anfahrten aus Gründen erforderlich sein, die
ausschließlich der AG oder der Mieter zu vertreten hat,
sind diese besonders zu begründen und als Z Position zu
kennzeichnen (ggf. Mieterbelastung).

Grundsätzlich gilt, dass dies immer dann der Fall ist,
wenn die erneute Anfahrt sich auf einen durch Covivio
(hierzu gehören auch ihre Mieter) zu vertretenden
Fehler oder Fehlverhalten begründet. Hier beispielhaft
aufgelistet, wann dies der Fall ist:

-  Die Auftragsbeschreibung der Covivio ist falsch
(z.B. WC reparieren  aber es ist eigentlich die Dusche
oder der Speicher) und die erforderlichen Arbeiten
können zu diesem Zeitpunkt nicht ausgeführt werden
(fehlendes Material, nicht dafür qualifizierter
Mitarbeiter).
-  Die Auftragserteilung wird (nach Rücksprache mit
der Covivio) um zusätzliche nicht vorhersehbare
Aufgaben erweitert, die sich aus der Situation vor Ort
ergaben und eine Materialbeschaffung, über das typische
Standardmaterial hinaus, notwendig machen.
-  Das Fabrikat, welches erneuert werden muss, ist
kein von der Covivio vorgegebenes Standardfabrikat und
kann auch nicht durch ein solches Standardfabrikat
ersetzt werden, daher aufgrund zusätzlicher
Materialbeschaffung erneute An- und Abfahrt.
-  Ein vereinbarter, feststehender Termin wird ohne
Absage vom Mieter nicht eingehalten (hier mit
eingeschlossen sind vergebliche An- und Abfahrten im
Zuge von vereinbarten Wartungsterminen).
-  Analog dazu: vereinbarter, feststehender Termin ist
gegeben und Mieter lässt nach dem Öffnen der Tür den
Monteur trotzdem nicht in die Wohnung.

Jedwede sonstige Mehrfachanfahrt im
Verantwortungsbereich des Auftragnehmers begründet
keinen zusätzlichen Vergütungsanspruch. Dies ist
insbesondere z.B. immer dann der Fall, wenn typisches
Standardmaterial oder die von Covivio vorgegebenen
Standardprodukte nicht auf dem Monteurfahrzeug
verfügbar sind.

Im Zusammenhang mit dem im Einheitspreisabkommen
genannten Stichwort ,Siedlungsbereich" bitten wir
nachfolgende Präzisierung zu beachten.

Bei mehreren zusammenhängenden Aufträgen am selben Tag,
im gleichen Gebäude oder in benachbarten Gebäuden bis
zu einer Entfernung von 300m Fußweg vom ersten Auftrag
entfernt (von Haustür zu Haustür), dürfen keine
weiteren Anfahrten  über die erste(n) hinaus -
abgerechnet werden. Einzige Ausnahme bildet eine
erneute Anfahrt zu einem späteren Zeitpunkt. Beispiel:
1. Auftrag von 07:30  09:45 Uhr und 2. Auftrag von
13:15  15:30 Uhr. Die Notwendigkeit einer 2. An- und
Abfahrts-Position ist im Kommentarfeld der
HWK-Gutschrift kurz zu begründen. Objekte welche weiter
als 300m Fußweg entfernt liegen, sind hiervon nicht
betroffen.

Für alle Regel-Aufträge (die nicht zu den vorgenannten
Sonderfällen zählen) behält die in den
Einheitspreisabkommen festgelegte Wertgrenze für die
Berechnung der An- und Abfahrtsposition ihre
Gültigkeit.

Soweit im Rahmen eines Auftrags zwei oder mehr
Positionen dieses EPA ausgeführt werden, die
gleichartige (identische) Teilleistungen überlappend
enthalten, darf lediglich eine dieser Positionen in
vollem Umfang abgerechnet werden. Die zweite bzw.
weitere Positionen sind dann mit einem Anteiligen Preis
als Z-Position in Rechnung zu stellen

Maßgebend für die Abrechnung ist das nach
Fertigstellung der Arbeiten durch den AN zu nehmende
Aufmaß, mindestens der Arbeitsbericht des Monteurs,
sowie die Bestätigung des Mieters bzw. bei
Leerwohnungen die Bestätigung des zuständigen
Kundenbetreuers/Bauleiters, dass die Leistungen
durchgeführt wurden.

Das testierte Aufmaß bzw. die Bestätigung/
Monteurbericht ist vom AN mit der Schlussrechnung
einzureichen. Ausgenommen hiervon sind Vorgänge, die
über unsere Handwerkerkopplung (HWK) abgerechnet
werden; in diesen Fällen sind die
Aufmaße/Bestätigungen/Monteurberichte vom AN, im Rahmen
der gesetzlichen Vorschriften, vorzuhalten und, auf
Verlangen des AG, jederzeit innerhalb von 7
Kalendertagen zur Prüfung einzureichen.

Der AG ist berechtigt, jederzeit ein gemeinsames Aufmaß
zu verlangen.

A5) Handwerkerkopplung (HWK)

Sofern AN und AG sich auf die Nutzung der HWK des AG
verständigt haben, sind nachfolgende Punkte zusätzlich
zu beachten:

1) Mittels der HWK erteilte Aufträge sind unverzüglich,
spätestens innerhalb von 24 Stunden anzunehmen.

2) Sofern Aufträge nicht angenommen werden, z.B. aus
Termingründen, Kapazitätsgründen oder fachlicher ,nicht
Zuständigkeit" ect. sind diese innerhalb der gleichen
Frist in der HWK abzulehnen. Hierbei ist immer der
korrekte Ablehnungsgrund (gemäß der vorgegebenen
Vorschläge) sowie ggf. eine weiterführende Bemerkung
anzugeben.

3) Mit Mietern ggf. vereinbarte Ausführungstermine sind
in das vorgesehene Feld einzutragen.

4) Nach Fertigstellung der Arbeiten ist der
Fertigstellungstermin (im Sinne des UStG) spätestens am
übernächsten Werktag in der HWK einzutragen.

5) Die Abrechnung der Leistung erfolgt in diesen Fällen
ebenfalls über die HWK und ist zeitnah nach
Fertigstellung dort durchzuführen.

A6) Nachhaltigkeit

Als eines der führenden Wohnungsunternehmen sehen wir
uns mit unseren Partnern in der Verantwortung im Thema
Nachhaltigkeit: Es ist unsere Pflicht,
Wirtschaftlichkeit, Umweltverträglichkeit und
Lebensqualität miteinander in Einklang zu bringen. Dazu
gehört selbstverständlich auch, das Klima zu schützen,
Ressourcen effizient zu nutzen und den Menschen ein
angenehmes Lebensumfeld zu gestalten. Dazu möchten wir
beitragen, mit unserem Denken und Handeln, mit den
verwendeten Produkten und Lösungen. Dabei geben wir
innerhalb unserer EPAs dementsprechend
umweltverträgliche Produkte als Standard vor und
verweisen auf die sachgemäße Handhabung und Entsorgung
im Rahmen der von uns beauftragten Arbeiten.

A7) SONSTIGES

Die in diesen Bedingungen festgelegten Pflichten hat
der AN jedem Dritten aufzuerlegen, dessen er sich zur
Erfüllung dieser Pflichten bedient.

Die Einheitspreisabkommen dürfen weder ganz noch
teilweise in irgendeiner Form Dritten entgeltlich oder
unentgeltlich zugänglich gemacht werden.

*Hinweis*
B)  ALLGEMEINE TECHNISCHE VORBEMERKUNGEN FÜR
EINHEITSPREISABKOMMEN
=======================================================

B1) ALLGEMEINES

Für Lieferung und Ausführung gelten neben dem
Leistungsverzeichnis:

1. die neuesten DIN-Vorschriften, VDE- und
VDI-Richtlinien

2. die Vorschriften der zuständigen Behörden (z.B.
Bauaufsicht, Gewerbeaufsicht, Brandverhütung, TÜV,
Berufsgenossenschaften und Versorgungsbetriebe,

3. die Bestimmungen der Gerüstbauordnung

4. Die Festlegungen des jeweiligen
Werkstoffherstellers. Die Werkstoffe müssen den
geforderten Bedingungen der Leistungsbeschreibung
entsprechen.

B2) FACHSPEZIFISCHE NACHWEISE

Fachspezifische Nachweise, z.B. für den Umgang mit
Asbest, PAK, und dergleichen, sind auf Anforderung des
(AG) jederzeit und umgehend zu erbringen

Bei wesentlichen Änderungen z.B. Ausscheiden eines
befähigten Mitarbeiters oder Auslaufen eines
befristeten Nachweises (z.B. Schweißnachweis) ist der
AN verpflichtet dies unverzüglich beim (AG) schriftlich
anzuzeigen und ggf. angebotene Aufträge abzulehnen.
Ebenso sind die jeweils gültigen
Unfallverhütungsvorschriften zu beachten und unbedingt
einzuhalten.

B3) GEBÄUDESCHÄDEN

Falls dem AN bei der Durchführung von Reparaturarbeiten
weitere Gebäudeschäden bekannt werden (auch an anderen
Gewerken), so hat er dem zuständigen Kundenbetreuer
oder Bauleiter des AG hierüber umgehend zu
unterrichten.

B4) LAGER- UND ABSTELLFLÄCHEN

Die Errichtung von Lager- und Arbeitsplätzen ist mit
der jeweiligen Bauleitung vorher abzustimmen.

Baustoffe und Bauteile dürfen nicht in den
Treppenhäusern und/oder auf anderen Verkehrsflächen
gelagert werden.

Bauschutt darf grundsätzlich nicht im Gebäude gelagert
werden.

B5) BEDINGUNGEN FÜR DIE ENTSORGUNG VON ABFÄLLEN

Der AN ist verpflichtet, die beim AG anfallenden
Abfälle ordnungsgemäß und sofort zu entsorgen. Zu
diesem Zweck hat er die einschlägigen Gesetze,
Verordnungen und sonstigen öffentlich-rechtlichen
Vorschriften z.B. das Kreislaufwirtschafts- und
Abfallgesetz - einzuhalten. Eine Zwischenlagerung von
Abfällen ist nicht gestattet.

Sollten die für den Transport und die Entsorgung
erforderliche Genehmigungen erlöschen, ist dies dem AG
unverzüglich schriftlich mitzuteilen. Mit Übernahme der
Abfälle durch den AN gehen Eigentum, Gefahr,
Verkehrssicherungspflicht und öffentlich-rechtliche
Verantwortung auf diesen über.

Der AG behält sich vor, zu prüfen, ob der AN seinen
Pflichten nachgekommen ist. Hierzu kann der AG Einsicht
nehmen in die vom AN nach öffentlich-rechtlichen
Vorschriften zu führenden Nachweisbücher und in den
Genehmigungsbescheid der angefahrenen
Abfallentsorgungsanlage, dessen Vorlage der AN zu
bewirken hat.

Der AN hat zur Abdeckung aller - sowohl seiner als auch
die des AG sich aus der Abfallbeseitigung ergebenden
Haftungsrisiken unter Einschluss des
Gewässerschäden-Haftungsrisikos auf seine Kosten eine
Haftpflichtversicherung in ausreichender Höhe für
Personen-, Sach- und Vermögensschäden abzuschließen und
dem AG den Abschluss auf Verlangen nachzuweisen. Diese
Regelung lässt die Haftung des AN unberührt

Sämtliche Baustoffe und Einbauteile müssen hinsichtlich
ihrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.

B6) BAUSTOFFE UND EINBAUTEILE

Sämtliche Baustoffe und Einbauteile müssen hinsichtlich
ihrer Art und ihrer Verarbeitung den bei Ausführung
aktuellen DIN-Vorschriften und sonstigen anerkannten
bautechnischen Richtlinien entsprechen. In der Regel
sind gütegeschützte Baustoffe und Einbauteile zu
verwenden. Der Auftraggeber kann einen Gütenachweis für
diese Materialien verlangen. Wenn nicht gütegeschützte
Baustoffe oder Einbauteile angeboten oder eingebaut
werden, hat der Auftragnehmer auf seine Kosten den
Gütenachweis zu erbringen. Der Auftraggeber ist
berechtigt, die Verwendung nicht normengerechter oder
ungeeignet erscheinender Materialien abzulehnen. Der
Auftraggeber ist in begründeten Fällen berechtigt,
Materialproben zu entnehmen und prüfen zu lassen.

B7 SCHADSTOFFE. INSBESONDERE ASBEST

Bekanntlich wurde bis in die 1990er Jahre hinein Asbest
als bevorzugter Baustoff bei Errichtung von Gebäuden
verwendet. Asbest war nicht nur als Baustoff in Beton
eingebunden. Er fand auch Verwendung z. B. in
speziellen Klebern für Fliesen oder anderen
Bodenbelägen oder in den zu verwendeten Bauteilen
selbst.
Wir gehen davon aus, dass Ihnen als Handwerksfirma zwar
grundsätzlich die abstrakte Gefahr einer
Asbestkontamination bewusst ist, möchten Sie jedoch
nochmals in Bezug auf den Umgang mit Asbest
sensibilisieren.
Bei sämtlichen Arbeiten an Asbestprodukten, wie z. B.
bohren, sägen, schneiden oder herausreißen, können
Asbestfasern freigesetzt werden, die, bei ungesichertem
Umgang, im schlimmsten Falle zu einer schweren
Lungenerkrankung der tätigen Personen, also auch Ihren
Mitarbeitern, führen können.
Aus diesem Grunde hat der Gesetzgeber auch gemäß TRGS
519 (Technische Regeln für Gefahrstoffe) verfügt, dass
nur zugelassene Fachbetriebe, die über die
entsprechende Sachkunde verfügen, asbesthaltige
Materialien entfernen und entsorgen dürfen.
Bei sämtlichen Arbeiten ist daher immer kritisch zu
prüfen, ob Bauteile Asbest enthalten könnten und im
Verdachtsfall, vor Ausführung von Arbeiten, unsere
Bauleitung zu Rate zu ziehen, um mögliche
Gesundheitsgefährdungen Ihrer Mitarbeiter und unserer
Mieter zu verhindern

*Hinweis*
C) GEWERKESPEZIFISCHE VORBEMERKUNGEN

Dieses Einzelpreisabkommen beschreibt Instandsetzungs-
und Modernisierungarbeiten in hauptsächlich bewohnten
Wohnungen und von kleinerem Umfang.

Das Abdecken der Böden und Abkleben von
Einrichtungsgegenständen ist in den Einzelpreisen
enthalten und wird nicht zusätzlich berechnet.

Hier sei ein weiteres Mal darauf hingewiesen, dass alle
hier beschriebenen Leistungen die Lieferung sämtlichen
benötigten Materials (auch Passstücke, Hilfsstoffe,
Kleinmaterial,etc...) beinhalten.

Für die Trockenbau - Bauteile sind hier die
Unterkonstruktionen und deren Beplankungen einzeln zu
berechnen. Erstellt werden können damit zugelassene
Systeme der Hersteller Knauf, Rigips oder Siniat. Die
Systemwahl ist vor allem bei Bauteilen mit erhöhten
Anforderungen mit der Bauleitung abzustimmen. Bei
Brandschutzsystemen ist auf die Lieferung der
erforderlichen Nachweise zu achten. (Siehe auch die
Positionen unter Titel 3.5.) Die Herstellervorschriften
des gewählten Systems sind natürlich immer einzuhalten.
In der Regel sollen Beplankungen mit
Gipskarton-Bauplatten (GKB, bzw. Gipsplatte Typ A,
d=12,5mm) hergestellt werden; in Feuchträumen in
imprägnierter Ausführung (GKBi, Gipsplatte Typ H2,
d=12,5mm)
Für die Verwendung anderer Platten als Beplankung ist
die Freigabe durch die Bauleitung erforderlich.
Verkleidungen der Sanitärvorwandinstallationen werden
vom Gewerk Maurer ausgeführt und sind hier nicht
enthalten
Leistungen, die nach Fertigstellung der Maßnahme nicht
mehr sichtbar sind, müssen vom Auftragnehmer
fotografisch dokumentiert werden. Diese Nachweise sind
der Rechnung beizufügen. Wir behalten uns vor die
Vergütung der Leistung zu verweigern, sofern kein
Nachweis vorliegt.

### Bereich 01 Wände

#### Abschnitt 01.01 Trockenputz/Vorsatzschalen

**01.01.0010 nicht tragfähigen Putz abschlagen**
*** Bedarfsposition ohne GB
nicht tragfähigen oder als Untergrund nicht geeigneten
Putz vollständig abschlagen und entfernen.
Menge: 1,000 m²

**01.01.0020 Trockenputz mit GKB herstellen**
*** Bedarfsposition ohne GB
Gipskartonplatten an Wänden ansetzen
Untergrund von groben Verschmutzungen befreien,
Trennschichten entfernen und eine geeignetete
Haftgrundierung aufbringen.
Gipskartonplatten mit Ansetzbinder manuell  oder
maschinell auf der Rohwand ansetzen, Fugen verspachteln

Gipsplatte Typ A, bzw. GKB
Dicke 12,5mm
Spachtelqualität Q2
Menge: 1,000 m²

**01.01.0030 Trockenputz mit GKBi herstellen**
*** Bedarfsposition ohne GB
Gipskartonplatten, imprägniert an Wänden anbringen
Untergrund von groben Verschmutzungen befreien,
Trennschichten entfernen und eine geeignetete
Haftgrundierung aufbringen.
Gipskartonplatten mit Ansetzbinder manuell  oder
maschinell auf der Rohwand ansetzen, Fugen verspachteln

Gipsplatte Typ H2, bzw. GKBI
Dicke 12,5mm
Fugenspachtel imprägniert, grün gefärbt
Spachtelqualität Q2
Menge: 1,000 m²

**01.01.0040 Zulage: stark unebenen Untergrund ausgleichen**
*** Bedarfsposition ohne GB
Zulage für den Trockenputz
stark unebenen Untergrund mittels zusätzlicher
Gipsplattenstreifen oder Trockenputzprofilen
ausgleichen

für Unebenheite ab 20mm

Die Leistung ist mit der Bauleitung abzustimmen und
zu dokumentieren
Menge: 1,000 m²

**01.01.0050 Calciumsilikatplatte verkleben, d = 25 - 30 mm**
*** Bedarfsposition ohne GB
Calciumsilikatplatten an Wänden verkleben
Untergrund von Verschmutzungen, Staub und allen
trennenden Stoffen befreien.
Fläche nach Herstellervorschrift grundieren.
Calciumsilikatplatte vollflächig und hohlraumfrei mit
geeignetem mineralischem Dünnbettkleber an die Wand
ansetzen
Oberfläche mit mineralischem Putzmörtel dünn verputzen,
bzw. verspachteln

Platte: Calciumsilikatplatte mit geringer Dichte <= 300
kg/m3
Dicke: 25mm bis 30mm
Menge: 1,000 m²

**01.01.0060 Calciumsilikatplatte verkleben, d = 40 mm**
*** Bedarfsposition ohne GB
Calciumsilikatplatten an Wänden verkleben
Untergrund von Verschmutzungen, Staub und allen
trennenden Stoffen befreien.
Fläche nach Herstellervorschrift grundieren.
Calciumsilikatplatte vollflächig mit geeignetem
mineralischem Dünnbettkleber an die Wand ansetzen
Oberfläche mit mineralischem Putzmörtel dünn verputzen,
bzw. verspachteln

Platte: Calciumsilikatplatte mit geringer Dichte <= 300
kg/m3
Dicke: 40mm
Menge: 1,000 m²

**01.01.0070 Calciumsilikatplatte verkleben, d = 50 mm**
*** Bedarfsposition ohne GB
Calciumsilikatplatten an Wänden verkleben
Untergrund von Verschmutzungen, Staub und allen
trennenden Stoffen befreien.
Fläche nach Herstellervorschrift grundieren.
Calciumsilikatplatte vollflächig mit geeignetem
mineralischem Dünnbettkleber an die Wand ansetzen
Oberfläche mit mineralischem Putzmörtel dünn verputzen,
bzw. verspachteln

Platte: Calciumsilikatplatte mit geringer Dichte <= 300
kg/m3
Dicke: 50mm
Menge: 1,000 m²

**01.01.0080 Laibungen mit CaSi - Platten verkleben**
*** Bedarfsposition ohne GB
Calciumsilikatplatten an Tür- und Fensterlaibungen
anbringen.
Untergrund von Verschmutzungen, Staub und allen
trennenden Stoffen befreien.
Fläche nach Herstellervorschrift grundieren
Calciumsilikatplatte vollflächig mit geeignetem
mineralischem Dünnbettkleber an die Laibung ansetzen
Oberfläche mit mineralischem Putzmörtel dünn verputzen,
bzw. verspachteln

Plattendicke bis einschließlich 50mm
Breite der Laibung bis einschließlich 500mm
Menge: 1,000 m

**01.01.0090 CaSi - Anschlußkeil verkleben**
*** Bedarfsposition ohne GB
Wand- und Deckenanschlüße mit
Calciumsilikatplattenkeilen herstellen
Untergrund von Verschmutzungen, Staub und allen
trennenden Stoffen befreien.
Fläche nach Herstellervorschrift grundieren
Anschlußkeile vollflächig mit geeignetem mineralischem
Dünnbettkleber ansetzen
Oberfläche mit mineralischem Putzmörtel dünn verputzen,
bzw. verspachteln
Menge: 1,000 m

**01.01.0100 Aluminiumkaschierte Innendämmplatte verkleben, d=20mm**
*** Bedarfsposition ohne GB
Aluminiumkaschierte Sandwich-Innendämmplatte an Wänden
verkleben
Untergrund von Verschmutzungen, Staub und allen
trennenden Stoffen befreien.
Fläche nach Herstellervorschrift grundieren.
Dämmplatten vollflächig und hohlraumfrei mit geeignetem
Dispersionskleber an die Wand ansetzen
Stoßfugen mit einer Dispersions-Fertigspachtelmasse
schliessen und mit Fugenband armieren

Material:
PUR Hartschaum, beidseitig mit einer Aluminiumfolie und
Karton kaschiert, z.B.
Korff Superwand DS, d=20mm, oder gleichwertig
Menge: 1,000 m²

**01.01.0110 Laibungen mit Alukasch. Dämmplatte verkleben, d=5mm**
*** Bedarfsposition ohne GB
Aluminiumkaschierte Sandwich-Innendämmplatte an
Fenster- oder Türlaibungen anbringen
Untergrund von Verschmutzungen, Staub und allen
trennenden Stoffen befreien.
Fläche nach Herstellervorschrift grundieren.
Dämmplatten vollflächig und hohlraumfrei mit geeignetem
 Dispersionskleber an die Wand ansetzen
Stoßfugen mit einer Dispersions-Fertigspachtelmasse
schliessen und mit Fugenband armieren

Breite der Laibung bis einschließlich 500mm

Material:
PUR Hartschaum, beidseitig mit einer Aluminiumfolie und
Karton kaschiert, z.B.
Korff Superwand Leibungsplatte, d=5mm, oder
gleichwertig
Menge: 1,000 m

**01.01.0120 Alukasch. Dämmkeil verkleben**
*** Bedarfsposition ohne GB
Aluminiumkaschierte Sandwich-Innendämmplatte als
Dämmkeil an Wand- und Deckenanschlüssen anbringen
Untergrund von Verschmutzungen, Staub und allen
trennenden Stoffen befreien.
Fläche nach Herstellervorschrift grundieren.
Dämmkeile vollflächig und hohlraumfrei mit geeignetem
Dispersionskleber an die Wand ansetzen
Stoßfugen mit einer Dispersions-Fertigspachtelmasse
schliessen und mit Fugenband armieren

Material:
Dämmkeil aus PUR Hartschaum, beidseitig mit einer
Aluminiumfolie und Karton kaschiert, b = 30cm
Korff Superwand Dämmkeil, oder gleichwertig
Menge: 1,000 m

#### Abschnitt 01.02 Unterkonstruktion für nichttragende innere Trennwände

**01.02.0010 Einfachständerwerk CW50, inkl. Dämmung herstellen**
*** Bedarfsposition ohne GB
Metallunterkonstruktion für Einfachständerwerk
mit C-/U-Wandprofilen in einem
Achsabstand von <= 625mm herstellen,
umlaufende Anschlüsse starr, auf unterschiedlichen
Befestigungsuntergründen,
einschl. allseitiger (Filz-) Anschlußdichtung
und vollständiger Dämmung mit Mineralwolle

Dämmschicht: 40mm Mineralwolle
Profile: CW 50 x 50 x 0,6
Menge: 1,000 m²

**01.02.0020 Einfachständerwerk CW75, inkl. Dämmung herstellen**
*** Bedarfsposition ohne GB
Metallunterkonstruktion für Einfachständerwerk
mit C-/U-Wandprofilen in einem
Achsabstand von <= 625mm herstellen,
umlaufende Anschlüsse starr, auf unterschiedlichen
Befestigungsuntergründen,
einschl. allseitiger (Filz-) Anschlußdichtung
und vollständiger Ausfachung mit Mineralwolle

Dämmschicht: 60mm Mineralwolle,
Profile: CW 75 x 50 x 0,6
Menge: 1,000 m²

**01.02.0030 Einfachständerwerk CW100, inkl. Dämmung herstellen**
*** Bedarfsposition ohne GB
Metallunterkonstruktion für Einfachständerwerk
mit C-/U-Wandprofilen in einem
Achsabstand von <= 625mm herstellen,
umlaufende Anschlüsse starr, auf unterschiedlichen
Befestigungsuntergründen,
einschl. allseitiger (Filz-) Anschlußdichtung
und vollständiger Ausfachung mit Mineralwolle

Dämmschicht: 80mm Mineralwolle,
Profile: CW 100 x 50 x 0,6
Menge: 1,000 m²

**01.02.0040 Einfachständerwerk CW125, inkl. Dämmung herstellen**
*** Bedarfsposition ohne GB
Metallunterkonstruktion für Einfachständerwerk
mit C-/U-Wandprofilen in einem
Achsabstand von <= 625mm herstellen,
umlaufende Anschlüsse starr, auf unterschiedlichen
Befestigungsuntergründen,
einschl. allseitiger (Filz-) Anschlußdichtung
und vollständiger Ausfachung mit Mineralwolle

Dämmschicht: min. 80mm Mineralwolle,
Profile: CW 125 x 50 x 0,6
Menge: 1,000 m²

**01.02.0050 Einfachständerwerk CW150, inkl. Dämmung herstellen**
*** Bedarfsposition ohne GB
Metallunterkonstruktion für Einfachständerwerk
mit C-/U-Wandprofilen in einem
Achsabstand von <= 625mm herstellen,
umlaufende Anschlüsse starr, auf unterschiedlichen
Befestigungsuntergründen,
einschl. allseitiger (Filz-) Anschlußdichtung
und vollständiger Ausfachung mit Mineralwolle

Dämmschicht: min. 80mm Mineralwolle,
Profile: CW 150 x 50 x 0,6
Menge: 1,000 m²

**01.02.0060 Doppelständerwerk CW50, inkl. Dämmung herstellen**
*** Bedarfsposition ohne GB
Metallunterkonstruktion für Doppelständerwerk
mit C-/U-Wandprofilen in einem
Achsabstand von <= 625mm herstellen,
umlaufende Anschlüsse starr, auf unterschiedlichen
Befestigungsuntergründen,
einschl. allseitiger (Filz-) Anschlußdichtung
und vollständiger Ausfachung mit Mineralwolle

Dämmschicht: je 40mm Mineralwolle,
Profile: 2 x CW 50 x 50 x 0,6

Enthalten ist das gegenseitige Abstützen, bzw.
Verbinden der Ständer mit Laschen
Menge: 1,000 m²

**01.02.0070 Doppelständerwerk CW75, inkl. Dämmung herstellen**
*** Bedarfsposition ohne GB
Metallunterkonstruktion für Doppelständerwerk
mit C-/U-Wandprofilen in einem
Achsabstand von <= 625mm herstellen,
umlaufende Anschlüsse starr, auf unterschiedlichen
Befestigungsuntergründen,
einschl. allseitiger (Filz-) Anschlußdichtung
und vollständiger Ausfachung mit Mineralwolle

Dämmschicht: je 60mm Mineralwolle,
Profile: 2 x CW 75 x 50 x 0,6

Enthalten ist das gegenseitige Abstützen, bzw.
Verbinden der Ständer mit Laschen
Menge: 1,000 m²

**01.02.0080 Doppelständerwerk CW100, inkl. Dämmung herstellen**
*** Bedarfsposition ohne GB
Metallunterkonstruktion für Doppelständerwerk
mit C-/U-Wandprofilen in einem
Achsabstand von <= 625mm herstellen,
umlaufende Anschlüsse starr, auf unterschiedlichen
Befestigungsuntergründen,
einschl. allseitiger (Filz-) Anschlußdichtung
und vollständiger Ausfachung mit Mineralwolle

Dämmschicht: je 80mm Mineralwolle,
Profile: 2 x CW100 x 50 x 0,6

Enthalten ist das gegenseitige Abstützen, bzw.
Verbinden der Ständer mit Laschen
Menge: 1,000 m²

**01.02.0090 Doppelständerwerk CW125, inkl. Dämmung herstellen**
*** Bedarfsposition ohne GB
Metallunterkonstruktion für Doppelständerwerk
mit C-/U-Wandprofilen in einem
Achsabstand von <= 625mm herstellen,
umlaufende Anschlüsse starr, auf unterschiedlichen
Befestigungsuntergründen,
einschl. allseitiger (Filz-) Anschlußdichtung
und vollständiger Ausfachung mit Mineralwolle

Dämmschicht: je 80mm Mineralwolle,
Profile: 2 x CW 50 x 50 x 0,6

Enthalten ist das gegenseitige Abstützen, bzw.
Verbinden der Ständer mit Laschen
Menge: 1,000 m²

**01.02.0100 Einbau von Traversen (Holz)**
*** Bedarfsposition ohne GB
Traverse im Wandhohlraum zur Lastverstärkung einbauen

Material: Holz
Menge: 1,000 m²

**01.02.0110 Einbau von Traversen (Gipsfaserplatte)**
*** Bedarfsposition ohne GB
Traverse im Wandhohlraum zur Lastverstärkung einbauen

Material: Gipsfaserplatte
Menge: 1,000 m²

#### Abschnitt 01.03 Beplankungen

*Hinweis*
In der Regel wird GKB, bzw. GKBi (12,5mm) verwendet.
Für ein anderes Material ist zwingend die Freigabe der
Bauleitung notwendig.

**01.03.0010 Beplankung einlagig, GKB 12,5mm**
*** Bedarfsposition ohne GB
Einlagige Beplankung der Unterkonstruktion
mit Gipsplatten, Befestigung mit Schnellbauschrauben,
Fugen gespachtelt, einschl. Fugendeckstreifen
herstellen
Abrechung je Seite

Gipsplatte Typ A, bzw. GKB
Dicke 12,5mm
Spachtelqualität Q2
Menge: 1,000 m²

**01.03.0020 Beplankung einlagig, GKB 20mm**
*** Bedarfsposition ohne GB
Einlagige Beplankung der Unterkonstruktion
mit Gipsplatten, Befestigung mit Schnellbauschrauben,
Fugen gespachtelt, einschl. Fugendeckstreifen
herstellen
Abrechung je Seite

Gipsplatte Typ A, bzw. GKB
Dicke 20mm
Spachtelqualität Q2
Menge: 1,000 m²

**01.03.0030 Beplankung einlagig, GKBI 12,5mm**
*** Bedarfsposition ohne GB
Einlagige Beplankung der Unterkonstruktion
mit Gipsplatten mit reduzierter Wasseraufnahme,
Befestigung mit Schnellbauschrauben.
Fugen gespachtelt, einschl. Fugendeckstreifen
herstellen
Abrechung je Seite

Gipsplatte Typ H2, bzw. GKBI
Dicke 12,5mm
Fugenspachtel imprägniert, grün gefärbt
Spachtelqualität Q2
Menge: 1,000 m²

**01.03.0040 Beplankung einlagig, GKBI 20mm**
*** Bedarfsposition ohne GB
Einlagige Beplankung der Unterkonstruktion
mit Gipsplatten mit reduzierter Wasseraufnahme,
Befestigung mit Schnellbauschrauben.
Fugen gespachtelt, einschl. Fugendeckstreifen
herstellen
Abrechung je Seite

Gipsplatte Typ H2, bzw. GKBI
Dicke 20 mm
Fugenspachtel imprägniert, grün gefärbt
Spachtelqualität Q2
Menge: 1,000 m²

**01.03.0050 Beplankung einlagig, GKF 12,5mm**
*** Bedarfsposition ohne GB
Einlagige Beplankung der Unterkonstruktion
mit Gipskarton - Feuerschutzplatten,
Befestigung mit Schnellbauschrauben.
Fugen gespachtelt, einschl. Fugendeckstreifen
herstellen
Abrechung je Seite

Gipsplatte Typ DF, bzw. GKF
Dicke 12,5mm
Spachtelqualität Q2
Menge: 1,000 m²

**01.03.0060 Beplankung einlagig, GKF 20mm**
*** Bedarfsposition ohne GB
Einlagige Beplankung der Unterkonstruktion
mit Gipsplatten mit reduzierter Wasseraufnahme,
Befestigung mit Schnellbauschrauben.
Fugen gespachtelt, einschl. Fugendeckstreifen
herstellen
Abrechung je Seite

Gipsplatte Typ DF, bzw. GKF
Dicke 20mm ("Massivbauplatte")
Spachtelqualität Q2
Menge: 1,000 m²

**01.03.0070 Beplankung einlagig, GKF 25mm**
*** Bedarfsposition ohne GB
Einlagige Beplankung der Unterkonstruktion
mit Gipsplatten mit reduzierter Wasseraufnahme,
Befestigung mit Schnellbauschrauben.
Fugen gespachtelt, einschl. Fugendeckstreifen
herstellen
Abrechung je Seite

Gipsplatte Typ DF, bzw. GKF
Dicke 25mm ("Massivbauplatte")
Spachtelqualität Q2
Menge: 1,000 m²

**01.03.0080 Beplankung einlagig, GKFI 12,5mm**
*** Bedarfsposition ohne GB
Einlagige Beplankung der Unterkonstruktion
mit Gipskarton - Feuerschutzplatten mit reduzierter
Wasseraufnahme,
Befestigung mit Schnellbauschrauben.
Fugen gespachtelt, einschl. Fugendeckstreifen
herstellen
Abrechung je Seite

Gipsplatte Typ DFH2, bzw. GKFI
Dicke 12,5mm
Fugenspachtel imprägniert, grün gefärbt
Spachtelqualität Q2
Menge: 1,000 m²

**01.03.0090 Beplankung einlagig, GKFI 20mm**
*** Bedarfsposition ohne GB
Einlagige Beplankung der Unterkonstruktion
mit Gipskarton - Feuerschutzplatten mit reduzierter
Wasseraufnahme,
Befestigung mit Schnellbauschrauben.
Fugen gespachtelt, einschl. Fugendeckstreifen
herstellen
Abrechung je Seite

Gipsplatte Typ DFH2, bzw. GKFI
Dicke 20 mm ("Massivbauplatte")
Fugenspachtel imprägniert, grün gefärbt
Spachtelqualität Q2
Menge: 1,000 m²

**01.03.0100 Beplankung einlagig, GKFI 25mm**
*** Bedarfsposition ohne GB
Einlagige Beplankung der Unterkonstruktion
mit Gipskarton - Feuerschutzplatten mit reduzierter
Wasseraufnahme,
Befestigung mit Schnellbauschrauben.
Fugen gespachtelt, einschl. Fugendeckstreifen
herstellen
Abrechung je Seite

Gipsplatte Typ DFH2, bzw. GKFI
Dicke 25 mm ("Massivbauplatte")
Fugenspachtel imprägniert, grün gefärbt
Spachtelqualität Q2
Menge: 1,000 m²

**01.03.0110 Beplankung einlagig, GKFI 12,5mm Hartgipsplatte**
*** Bedarfsposition ohne GB
Einlagige Beplankung der Unterkonstruktion
mit Gipskarton - Feuerschutzplatten mit reduzierter
Wasseraufnahme und erhöhter mechanischer Festigkeit
und Oberflächenhärte
(wie "Diamant" von Knauf, oder "die Harte" von Rigips),
Befestigung mit Schnellbauschrauben.
Fugen gespachtelt, einschl. Fugendeckstreifen
herstellen
Abrechung je Seite

Gipsplatte Typ DFH2IR
Dicke 12,5mm
Fugenspachtel imprägniert, grün gefärbt
Spachtelqualität Q2
Menge: 1,000 m²

**01.03.0120 Beplankung einlagig, GKFI 15mm Hartgipsplatte**
*** Bedarfsposition ohne GB
Einlagige Beplankung der Unterkonstruktion
mit Gipskarton - Feuerschutzplatten mit reduzierter
Wasseraufnahme und erhöhter mechanischer Festigkeit
und Oberflächenhärte
(wie "Diamant" von Knauf, oder "die Harte" von Rigips),
Befestigung mit Schnellbauschrauben.
Fugen gespachtelt, einschl. Fugendeckstreifen
herstellen
Abrechung je Seite

Gipsplatte Typ DFH2IR
Dicke 15 mm
Fugenspachtel imprägniert, grün gefärbt
Spachtelqualität Q2
Menge: 1,000 m²

**01.03.0130 Beplankung einlagig, GM-F 15mm Gipsvliesplatte**
*** Bedarfsposition ohne GB
Einlagige Beplankung der Unterkonstruktion
mit Gipsvliesplatten mit erhöhter mechanischer
Festigkeit

(wie "Fireboard" von Knauf, oder "Flamtex" von Siniat),
Befestigung mit Schnellbauschrauben.
Fugen gespachtelt, einschl. Fugendeckstreifen
herstellen
Abrechung je Seite

Gipsvliesplatte Typ GM-F oder GM-FH2
Dicke 15mm
Spachtelqualität Q2
Menge: 1,000 m²

**01.03.0140 Beplankung einlagig, GM-F 20mm Gipsvliesplatte**
*** Bedarfsposition ohne GB
Einlagige Beplankung der Unterkonstruktion
mit Gipsvliesplatten mit erhöhter mechanischer
Festigkeit

(wie "Fireboard" von Knauf, oder "Flamtex" von Siniat),
Befestigung mit Schnellbauschrauben.
Fugen gespachtelt, einschl. Fugendeckstreifen
herstellen
Abrechung je Seite

Gipsvliesplatte Typ GM-F oder GM-FH2
Dicke 20mm
Spachtelqualität Q2
Menge: 1,000 m²

**01.03.0150 Beplankung einlagig, GM-F 25mm Gipsvliesplatte**
*** Bedarfsposition ohne GB
Einlagige Beplankung der Unterkonstruktion
mit Gipsvliesplatten mit erhöhter mechanischer
Festigkeit

(wie "Fireboard" von Knauf, oder "Flamtex" von Siniat),
Befestigung mit Schnellbauschrauben.
Fugen gespachtelt, einschl. Fugendeckstreifen
herstellen
Abrechung je Seite

Gipsvliesplatte Typ GM-F oder GM-FH2
Dicke 25mm
Spachtelqualität Q2
Menge: 1,000 m²

**01.03.0160 weitere Lage als Zulage, GKB 12,5mm**
*** Bedarfsposition ohne GB
Weitere (untere) Lage als Zulage zur Beplankung
mit Gipsplatten, Befestigung mit Schnellbauschrauben,
Fugen gespachtelt
Abrechnung je Seite

Gipsplatte Typ A, bzw. GKB
Dicke 12,5mm
Menge: 1,000 m²

**01.03.0170 weitere Lage als Zulage, GKB 20mm**
*** Bedarfsposition ohne GB
Weitere (untere) Lage als Zulage zur Beplankung
mit Gipsplatten, Befestigung mit Schnellbauschrauben,
Fugen gespachtelt,
Abrechnung je Seite

Gipsplatte Typ A, bzw. GKB
Dicke 20mm
Menge: 1,000 m²

**01.03.0180 weitere Lage als Zulage, GKBI 12,5mm**
*** Bedarfsposition ohne GB
Weitere (untere) Lage als Zulage zur Beplankung
mit Gipsplatten mit reduzierter Wasseraufnahme,
Befestigung mit Schnellbauschrauben.
Fugen gespachtelt,
Abrechnung je Seite

Gipsplatte Typ H2, bzw. GKBI
Dicke 12,5mm
Fugenspachtel imprägniert, grün gefärbt
Menge: 1,000 m²

**01.03.0190 weitere Lage als Zulage, GKBI 20mm**
*** Bedarfsposition ohne GB
Weitere (untere) Lage als Zulage zur Beplankung
mit Gipsplatten mit reduzierter Wasseraufnahme,
Befestigung mit Schnellbauschrauben.
Fugen gespachtelt,
Abrechnung je Seite

Gipsplatte Typ H2, bzw. GKBI
Dicke 20 mm
Fugenspachtel imprägniert, grün gefärbt
Menge: 1,000 m²

**01.03.0200 weitere Lage als Zulage, GKF 12,5mm**
*** Bedarfsposition ohne GB
Weitere (untere) Lage als Zulage zur Beplankung
mit Gipskarton - Feuerschutzplatten,
Befestigung mit Schnellbauschrauben.
Fugen gespachtelt,
Abrechnung je Seite

Gipsplatte Typ DF, bzw. GKF
Dicke 12,5mm
Menge: 1,000 m²

**01.03.0210 weitere Lage als Zulage, GKF 20mm**
*** Bedarfsposition ohne GB
Weitere (untere) Lage als Zulage zur Beplankung
mit Gipsplatten mit reduzierter Wasseraufnahme,
Befestigung mit Schnellbauschrauben.
Fugen gespachtelt,
Abrechnung je Seite

Gipsplatte Typ DF, bzw. GKF
Dicke 20mm
Menge: 1,000 m²

**01.03.0220 weitere Lage als Zulage, GKFI 12,5mm**
*** Bedarfsposition ohne GB
Weitere (untere) Lage als Zulage zur Beplankung
mit Gipskarton - Feuerschutzplatten mit reduzierter
Wasseraufnahme,
Befestigung mit Schnellbauschrauben.
Fugen gespachtelt,
Abrechnung je Seite

Gipsplatte Typ DFH2, bzw. GKFI
Dicke 12,5mm
Fugenspachtel imprägniert, grün gefärbt
Menge: 1,000 m²

**01.03.0230 weitere Lage als Zulage, GKFI 20mm**
*** Bedarfsposition ohne GB
Weitere (untere) Lage als Zulage zur Beplankung
mit Gipskarton - Feuerschutzplatten mit reduzierter
Wasseraufnahme,
Befestigung mit Schnellbauschrauben.
Fugen gespachtelt,
Abrechnung je Seite

Gipsplatte Typ DFH2, bzw. GKFI
Dicke 20 mm
Fugenspachtel imprägniert, grün gefärbt
Menge: 1,000 m²

**01.03.0240 weitere Lage als Zulage, GKFI 12,5mm Hartgipsplatte**
*** Bedarfsposition ohne GB
Weitere (untere) Lage als Zulage zur Beplankung
mit Gipskarton - Feuerschutzplatten mit reduzierter
Wasseraufnahme und erhöhter mechanischer Festigkeit
und Oberflächenhärte
(wie "Diamant" von Knauf, oder "die Harte" von Rigips),
Befestigung mit Schnellbauschrauben.
Fugen gespachtelt,
Abrechnung je Seite

Gipsplatte Typ DFH2IR
Dicke 12,5mm
Fugenspachtel imprägniert, grün gefärbt
Menge: 1,000 m²

**01.03.0250 weitere Lage als Zulage, GKFI 15mm Hartgipsplatte**
*** Bedarfsposition ohne GB
Weitere (untere) Lage als Zulage zur Beplankung
mit Gipskarton - Feuerschutzplatten mit reduzierter
Wasseraufnahme und erhöhter mechanischer Festigkeit
und Oberflächenhärte
(wie "Diamant" von Knauf, oder "die Harte" von Rigips),
Befestigung mit Schnellbauschrauben.
Fugen gespachtelt,
Abrechnung je Seite

Gipsplatte Typ DFH2IR
Dicke 15 mm
Fugenspachtel imprägniert, grün gefärbt
Menge: 1,000 m²

**01.03.0260 weitere Lage als Zulage, GM-F 15mm Gipsvliesplatte**
*** Bedarfsposition ohne GB
Weitere (untere) Lage als Zulage zur Beplankung
mit Gipsvliesplatten mit erhöhter mechanischer
Festigkeit

(wie "Fireboard" von Knauf, oder "Flamtex" von Siniat),
Befestigung mit Schnellbauschrauben.
Fugen gespachtelt, einschl. Fugendeckstreifen
herstellen
Abrechung je Seite

Gipsvliesplatte Typ GM-F oder GM-FH2
Dicke 15mm
Spachtelqualität Q2
Menge: 1,000 m²

**01.03.0270 weitere Lage als Zulage, GM-F 20mm Gipsvliesplatte**
*** Bedarfsposition ohne GB
Weitere (untere) Lage als Zulage zur Beplankung
mit Gipsvliesplatten mit erhöhter mechanischer
Festigkeit

(wie "Fireboard" von Knauf, oder "Flamtex" von Siniat),
Befestigung mit Schnellbauschrauben.
Fugen gespachtelt, einschl. Fugendeckstreifen
herstellen
Abrechung je Seite

Gipsvliesplatte Typ GM-F oder GM-FH2
Dicke 20mm
Spachtelqualität Q2
Menge: 1,000 m²

**01.03.0280 weitere Lage als Zulage, GM-F 25mm Gipsvliesplatte**
*** Bedarfsposition ohne GB
Weitere (untere) Lage als Zulage zur Beplankung
mit Gipsvliesplatten mit erhöhter mechanischer
Festigkeit

(wie "Fireboard" von Knauf, oder "Flamtex" von Siniat),
Befestigung mit Schnellbauschrauben.
Fugen gespachtelt, einschl. Fugendeckstreifen
herstellen
Abrechung je Seite

Gipsvliesplatte Typ GM-F oder GM-FH2
Dicke 25mm
Spachtelqualität Q2
Menge: 1,000 m²

**01.03.0290 Zulage für die Wandbeplankung: Verspachtelung Q3**
*** Bedarfsposition ohne GB
Zulage für die Wandbeplankung, sowie den Positionen aus
dem Titel Trockenputz/Vorsatzschalen:
Herstellen einer Oberfläche mit Qualitätsstufe Q3,
gemäß
Merkblatt Nr. 2 des Bundesverbandes der Gipsindustrie
e.V.
Menge: 1,000 m²

### Bereich 02 Decken

#### Abschnitt 02.01 Unterkonstruktionen für Unterdecken und Dachschrägen

**02.01.0010 Holz-UK für Deckenbekleidungen (nur Traglattung) herstellen**
*** Bedarfsposition ohne GB
Unterkonstruktion für Deckenbekleidungen oder
Dachschrägen
aus Holzlatten (Dimension mindestens 50/30 mm)
herstellen
Verankerung der Traglattung an der Rohdecke, bzw
Dachsparren mit zugelassenen Befestigungen, wie
Direktbefestigern, Direktabhängern, etc...

Konstruktion ohne Grundlattung
Anbringen an Holzbalken- oder Stahlbetondecken
Achsabstände: 500 - 625 mm, je nach Belastung  und
Anforderung
Menge: 1,000 m²

**02.01.0020 Holz-UK für Deckenbekleidungen mit Konterlattung herstellen**
*** Bedarfsposition ohne GB
Unterkonstruktion für Deckenbekleidungen oder
Dachschrägen
aus Holzlatten (Dimension mindestens 50/30 mm)
herstellen
Verankerung der Grundlattung an der Rohdecke, bzw
Dachsparren mit zugelassenen Befestigungen, wie
Direktbefestigern, Direktabhängern, etc...

Anbringen an Holzbalken- oder Stahlbetondecken
Achsabstände je nach Belastung und Anforderung:
Grundlattung: 500 - 750 mm;
Traglattung: 500 - 625 mm
Menge: 1,000 m²

**02.01.0030 Metall-UK für Deckenbekleidungen (nur Tragprofile) herstellen**
*** Bedarfsposition ohne GB
Unterkonstruktion für Deckenbekleidungen oder
Dachschrägen
aus verzinkten Stahlprofilen CD 60/27 / UD 28/27
herstellen
Verankerung der Tragprofile an der Rohdecke, bzw
Dachsparren mit zugelassenen Befestigungen, wie
Direktbefestigern, Direktabhängern, etc...
einschl. Wandanschluß mit UD - Profilen.

Konstruktion ohne Grundprofile
Anbringen an Holzbalken- oder Stahlbetondecken
Achsabstand der Tragprofile: 500 - 625 mm, je nach
Belastung  und Anforderung
Menge: 1,000 m²

**02.01.0040 Metall-UK für Deckenbekleidungen herstellen**
*** Bedarfsposition ohne GB
Unterkonstruktion für Deckenbekleidungenm oder
Dachschrägen aus verzinkten Stahlprofilen CD 60/27 / UD
28/27 herstellen
Verankerung der Grundprofile an der Rohdecke, bzw.
Dachsparren mit zugelassenen Befestigungen, wie
Direktbefestigern, Direktabhängern, etc...
einschl. Wandanschluß mit UD - Profilen.

Anbringen an Holzbalken- oder Stahlbetondecken
Achsabstände, je nach Belastung:
Grundprofile: 750 - 1000 mm
Tragprofile: 500 - 625 mm
Menge: 1,000 m²

**02.01.0050 Metall-UK für abgehängte Plattendecken herstellen**
*** Bedarfsposition ohne GB
Unterkonstruktion für abgehängte Plattendecken
aus verzinkten Stahlprofilen CD 60/27 / UD 28/27
herstellen
Verankerung der Grundprofile an der Rohdecke mit
zugelassenen Befestigungen, wie Schnellabhängern,
Direktabhängern, etc...
einschl. Wandanschluß mit UD - Profilen.

Anbringen an Holzbalken- oder Stahlbetondecken
Achsabstände, je nach Belastung:
Grundprofile: 750 - 1000 mm
Tragprofile: 500 - 625 mm
Menge: 1,000 m²

**02.01.0060 Metall-UK, (Profile niveaugleich) für Plattendecken**
*** Bedarfsposition ohne GB
Unterkonstruktion für abgehängte Plattendecken
aus verzinkten Stahlprofilen CD 60/27 / UD 28/27,
Einbau
niveaugleich herstellen

Verankerung der Profile an der Rohdecke mit
zugelassenen Befestigungen, wie Schnellabhängern,
Direktabhängern, etc...
einschl. Wandanschluß mit UD - Profilen.

Anbringen an Holzbalken- oder Stahlbetondecken
Achsabstände, je nach Belastung:
Längsprofile: 1000- 1250 mm
Querprofile: 500 - 750 mm
Menge: 1,000 m²

**02.01.0070 Zulage für die Decken-UK: verstärkte Ausführung**
*** Bedarfsposition ohne GB
Zulage für die Decken-UK: Ausführung mit verstärkten
Grundprofilen (UA 50/40)
Menge: 1,000 m²

**02.01.0080 Zulage für die Decken-UK: Einbau von Nonius -Abhängern**
*** Bedarfsposition ohne GB
Menge: 1,000 m²

**02.01.0090 Zulage für die Decken-UK: Abstand der Tragprofile < 500mm**
*** Bedarfsposition ohne GB
Menge: 1,000 m²

**02.01.0100 Zulage für die Decken-UK: Befestigung an Stahlträgerdecke**
*** Bedarfsposition ohne GB
Zulage für die Decken-UK: Befestigung der Unterdecke an
Trapezblechen, Stahlträgerdecken, Kappendecken, o.ä.
mit dafür zugelassenen Verankerungselementen
Menge: 1,000 m²

**02.01.0110 Zulage für die Decken-UK: Mineralwolle einbauen**
*** Bedarfsposition ohne GB
Zulage für die Decken-UK: Dämmschicht aus Mineralwolle
Brandverhalten: A1, Schmelzpunkt mindestens 1.000 °C
Abrechnung je Lage von je 25 - 40mm
Menge: 1,000 m²

#### Abschnitt 02.02 Beplankung von Unterdecken und Dachschrägen

*Hinweis*
In der Regel wird GKB, bzw. GKBi (12,5mm) verwendet.
Für ein anderes Material ist zwingend die Freigabe der
Bauleitung notwendig.

**02.02.0010 Deckenbeplankung einlagig, GKB 12,5mm**
*** Bedarfsposition ohne GB
Einlagige Beplankung der Deckenunterkonstruktion
mit Gipsplatten, Befestigung mit Schnellbauschrauben,
Fugen gespachtelt, einschl. Fugendeckstreifen
herstellen

Gipsplatte Typ A, bzw. GKB
Dicke 12,5mm
Spachtelqualität Q2
Menge: 1,000 m²

**02.02.0020 Deckenbeplankung einlagig, GKB 20mm**
*** Bedarfsposition ohne GB
Einlagige Beplankung der Deckenunterkonstruktion
mit Gipsplatten, Befestigung mit Schnellbauschrauben,
Fugen gespachtelt, einschl. Fugendeckstreifen
herstellen

Gipsplatte Typ A, bzw. GKB
Dicke 20mm
Spachtelqualität Q2
Menge: 1,000 m²

**02.02.0030 Deckenbeplankung einlagig, GKBI 12,5mm**
*** Bedarfsposition ohne GB
Einlagige Beplankung der Deckenunterkonstruktion
mit Gipsplatten mit reduzierter Wasseraufnahme,
Befestigung mit Schnellbauschrauben.
Fugen gespachtelt, einschl. Fugendeckstreifen
herstellen

Gipsplatte Typ H2, bzw. GKBI
Dicke 12,5mm
Fugenspachtel imprägniert, grün gefärbt
Spachtelqualität Q2
Menge: 1,000 m²

**02.02.0040 Deckenbeplankung einlagig, GKBI 20mm**
*** Bedarfsposition ohne GB
Einlagige Beplankung der Deckenunterkonstruktion
mit Gipsplatten mit reduzierter Wasseraufnahme,
Befestigung mit Schnellbauschrauben.
Fugen gespachtelt, einschl. Fugendeckstreifen
herstellen

Gipsplatte Typ H2, bzw. GKBI
Dicke 20 mm
Fugenspachtel imprägniert, grün gefärbt
Spachtelqualität Q2
Menge: 1,000 m²

**02.02.0050 Deckenbeplankung einlagig, GKF 12,5mm**
*** Bedarfsposition ohne GB
Einlagige Beplankung der Deckenunterkonstruktion
mit Gipskarton - Feuerschutzplatten,
Befestigung mit Schnellbauschrauben.
Fugen gespachtelt, einschl. Fugendeckstreifen
herstellen

Gipsplatte Typ DF, bzw. GKF
Dicke 12,5mm
Spachtelqualität Q2
Menge: 1,000 m²

**02.02.0060 Deckenbeplankung einlagig, GKF 20mm**
*** Bedarfsposition ohne GB
Einlagige Beplankung der Deckenunterkonstruktion
mit Gipsplatten mit reduzierter Wasseraufnahme,
Befestigung mit Schnellbauschrauben.
Fugen gespachtelt, einschl. Fugendeckstreifen
herstellen

Gipsplatte Typ DF, bzw. GKF
Dicke 20mm
Spachtelqualität Q2
Menge: 1,000 m²

**02.02.0070 Deckenbeplankung einlagig, GKFI 12,5mm**
*** Bedarfsposition ohne GB
Einlagige Beplankung der Deckenunterkonstruktion
mit Gipskarton - Feuerschutzplatten mit reduzierter
Wasseraufnahme,
Befestigung mit Schnellbauschrauben.
Fugen gespachtelt, einschl. Fugendeckstreifen
herstellen

Gipsplatte Typ DFH2, bzw. GKFI
Dicke 12,5mm
Fugenspachtel imprägniert, grün gefärbt
Spachtelqualität Q2
Menge: 1,000 m²

**02.02.0080 Deckenbeplankung einlagig, GKFI 20mm**
*** Bedarfsposition ohne GB
Einlagige Beplankung der Deckenunterkonstruktion
mit Gipskarton - Feuerschutzplatten mit reduzierter
Wasseraufnahme,
Befestigung mit Schnellbauschrauben.
Fugen gespachtelt, einschl. Fugendeckstreifen
herstellen

Gipsplatte Typ DFH2, bzw. GKFI
Dicke 20 mm
Fugenspachtel imprägniert, grün gefärbt
Spachtelqualität Q2
Menge: 1,000 m²

**02.02.0090 Deckenbeplankung einlagig, GKFI 12,5mm Hartgipsplatte**
*** Bedarfsposition ohne GB
Einlagige Beplankung der Deckenunterkonstruktion
mit Gipskarton - Feuerschutzplatten mit reduzierter
Wasseraufnahme und erhöhter mechanischer Festigkeit
und Oberflächenhärte
(wie "Diamant" von Knauf, oder "die Harte" von Rigips),
Befestigung mit Schnellbauschrauben.
Fugen gespachtelt, einschl. Fugendeckstreifen
herstellen

Gipsplatte Typ DFH2IR
Dicke 12,5mm
Fugenspachtel imprägniert, grün gefärbt
Spachtelqualität Q2
Menge: 1,000 m²

**02.02.0100 Deckenbeplankung einlagig, GKFI 15mm Hartgipsplatte**
*** Bedarfsposition ohne GB
Einlagige Beplankung der Deckenunterkonstruktion
mit Gipskarton - Feuerschutzplatten mit reduzierter
Wasseraufnahme und erhöhter mechanischer Festigkeit
und Oberflächenhärte
(wie "Diamant" von Knauf, oder "die Harte" von Rigips),
Befestigung mit Schnellbauschrauben.
Fugen gespachtelt, einschl. Fugendeckstreifen
herstellen

Gipsplatte Typ DFH2IR
Dicke 15 mm
Fugenspachtel imprägniert, grün gefärbt
Spachtelqualität Q2
Menge: 1,000 m²

**02.02.0110 Deckenbeplankung einlagig, GM-F 15mm Gipsvliesplatte**
*** Bedarfsposition ohne GB
Einlagige Beplankung der Deckenunterkonstruktion
mit Gipsvliesplatten mit erhöhter mechanischer
Festigkeit

(wie "Fireboard" von Knauf, oder "Flamtex" von Siniat),
Befestigung mit Schnellbauschrauben.
Fugen gespachtelt, einschl. Fugendeckstreifen
herstellen
Abrechung je Seite

Gipsvliesplatte Typ GM-F oder GM-FH2
Dicke 15mm
Spachtelqualität Q2
Menge: 1,000 m²

**02.02.0120 Deckenbeplankung einlagig, GM-F 20mm Gipsvliesplatte**
*** Bedarfsposition ohne GB
Einlagige Beplankung der Deckenunterkonstruktion
mit Gipsvliesplatten mit erhöhter mechanischer
Festigkeit

(wie "Fireboard" von Knauf, oder "Flamtex" von Siniat),
Befestigung mit Schnellbauschrauben.
Fugen gespachtelt, einschl. Fugendeckstreifen
herstellen
Abrechung je Seite

Gipsvliesplatte Typ GM-F oder GM-FH2
Dicke 20mm
Spachtelqualität Q2
Menge: 1,000 m²

**02.02.0130 Deckenbeplankung einlagig, GM-F 25mm Gipsvliesplatte**
*** Bedarfsposition ohne GB
Einlagige Beplankung der Deckenunterkonstruktion
mit Gipsvliesplatten mit erhöhter mechanischer
Festigkeit

(wie "Fireboard" von Knauf, oder "Flamtex" von Siniat),
Befestigung mit Schnellbauschrauben.
Fugen gespachtelt, einschl. Fugendeckstreifen
herstellen
Abrechung je Seite

Gipsvliesplatte Typ GM-F oder GM-FH2
Dicke 25mm
Spachtelqualität Q2
Menge: 1,000 m²

**02.02.0140 weitere Lage als Zulage, GKB 12,5mm**
*** Bedarfsposition ohne GB
Weitere (nicht sichtbare) Lage als Zulage zur
Deckenbeplankung
mit Gipsplatten, Befestigung mit Schnellbauschrauben,
Fugen gespachtelt herstellen

Gipsplatte Typ A, bzw. GKB
Dicke 12,5mm
Menge: 1,000 m²

**02.02.0150 weitere Lage als Zulage, GKB 20mm**
*** Bedarfsposition ohne GB
Weitere (nicht sichtbare) Lage als Zulage zur
Deckenbeplankung
mit Gipsplatten, Befestigung mit Schnellbauschrauben,
Fugen gespachtelt herstellen

Gipsplatte Typ A, bzw. GKB
Dicke 20mm
Menge: 1,000 m²

**02.02.0160 weitere Lage als Zulage, GKBI 12,5mm**
*** Bedarfsposition ohne GB
Weitere (nicht sichtbare) Lage als Zulage zur
Deckenbeplankung
mit Gipsplatten mit reduzierter Wasseraufnahme,
Befestigung mit Schnellbauschrauben.
Fugen gespachtelt herstellen

Gipsplatte Typ H2, bzw. GKBI
Dicke 12,5mm
Fugenspachtel imprägniert, grün gefärbt
Menge: 1,000 m²

**02.02.0170 weitere Lage als Zulage, GKBI 20mm**
*** Bedarfsposition ohne GB
Weitere (nicht sichtbare) Lage als Zulage zur
Deckenbeplankung
mit Gipsplatten mit reduzierter Wasseraufnahme,
Befestigung mit Schnellbauschrauben.
Fugen gespachtelt und herstellen

Gipsplatte Typ H2, bzw. GKBI
Dicke 20 mm
Fugenspachtel imprägniert, grün gefärbt
Menge: 1,000 m²

**02.02.0180 weitere Lage als Zulage, GKF 12,5mm**
*** Bedarfsposition ohne GB
Weitere (nicht sichtbare) Lage als Zulage zur
Deckenbeplankung
mit Gipskarton - Feuerschutzplatten,
Befestigung mit Schnellbauschrauben.
Fugen gespachtelt herstellen

Gipsplatte Typ DF, bzw. GKF
Dicke 12,5mm
Menge: 1,000 m²

**02.02.0190 weitere Lage als Zulage, GKF 20mm**
*** Bedarfsposition ohne GB
Weitere (nicht sichtbare) Lage als Zulage zur
Deckenbeplankung
mit Gipsplatten mit reduzierter Wasseraufnahme,
Befestigung mit Schnellbauschrauben.
Fugen gespachtelt herstellen

Gipsplatte Typ DF, bzw. GKF
Dicke 20mm
Menge: 1,000 m²

**02.02.0200 weitere Lage als Zulage, GKFI 12,5mm**
*** Bedarfsposition ohne GB
Weitere (nicht sichtbare) Lage als Zulage zur
Deckenbeplankung
mit Gipskarton - Feuerschutzplatten mit reduzierter
Wasseraufnahme,
Befestigung mit Schnellbauschrauben.
Fugen gespachtelt herstellen

Gipsplatte Typ DFH2, bzw. GKFI
Dicke 12,5mm
Fugenspachtel imprägniert, grün gefärbt
Menge: 1,000 m²

**02.02.0210 weitere Lage als Zulage, GKFI 20mm**
*** Bedarfsposition ohne GB
Weitere (nicht sichtbare) Lage als Zulage zur
Deckenbeplankung
mit Gipskarton - Feuerschutzplatten mit reduzierter
Wasseraufnahme,
Befestigung mit Schnellbauschrauben.
Fugen gespachtelt herstellen

Gipsplatte Typ DFH2, bzw. GKFI
Dicke 20 mm
Fugenspachtel imprägniert, grün gefärbt
Menge: 1,000 m²

**02.02.0220 weitere Lage als Zulage, GKFI 12,5mm Hartgipsplatte**
*** Bedarfsposition ohne GB
Weitere (nicht sichtbare) Lage als Zulage zur
Deckenbeplankung
mit Gipskarton - Feuerschutzplatten mit reduzierter
Wasseraufnahme und erhöhter mechanischer Festigkeit
und Oberflächenhärte
(wie "Diamant" von Knauf, oder "die Harte" von Rigips),
Befestigung mit Schnellbauschrauben.
Fugen gespachtelt herstellen

Gipsplatte Typ DFH2IR
Dicke 12,5mm
Fugenspachtel imprägniert, grün gefärbt
Menge: 1,000 m²

**02.02.0230 weitere Lage als Zulage, GKFI 15mm Hartgipsplatte**
*** Bedarfsposition ohne GB
Weitere (nicht sichtbare) Lage als Zulage zur
Deckenbeplankung
mit Gipskarton - Feuerschutzplatten mit reduzierter
Wasseraufnahme und erhöhter mechanischer Festigkeit
und Oberflächenhärte
(wie "Diamant" von Knauf, oder "die Harte" von Rigips),
Befestigung mit Schnellbauschrauben.
Fugen gespachtelt und herstellen

Gipsplatte Typ DFH2IR
Dicke 15 mm
Fugenspachtel imprägniert, grün gefärbt
Menge: 1,000 m²

**02.02.0240 weitere Lage als Zulage, GM-F 15mm Gipsvliesplatte**
*** Bedarfsposition ohne GB
Weitere (nicht sichtbare) Lage als Zulage zur
Deckenbeplankung
mit Gipsvliesplatten mit erhöhter mechanischer
Festigkeit

(wie "Fireboard" von Knauf, oder "Flamtex" von Siniat),
Befestigung mit Schnellbauschrauben.
Fugen gespachtelt, einschl. Fugendeckstreifen
herstellen
Abrechung je Seite

Gipsvliesplatte Typ GM-F oder GM-FH2
Dicke 15mm
Spachtelqualität Q2
Menge: 1,000 m²

**02.02.0250 weitere Lage als Zulage, GM-F 20mm Gipsvliesplatte**
*** Bedarfsposition ohne GB
Weitere (nicht sichtbare) Lage als Zulage zur
Deckenbeplankung
mit Gipsvliesplatten mit erhöhter mechanischer
Festigkeit

(wie "Fireboard" von Knauf, oder "Flamtex" von Siniat),
Befestigung mit Schnellbauschrauben.
Fugen gespachtelt, einschl. Fugendeckstreifen
herstellen
Abrechung je Seite

Gipsvliesplatte Typ GM-F oder GM-FH2
Dicke 20mm
Spachtelqualität Q2
Menge: 1,000 m²

**02.02.0260 weitere Lage als Zulage, GM-F 25mm Gipsvliesplatte**
*** Bedarfsposition ohne GB
Weitere (nicht sichtbare) Lage als Zulage zur
Deckenbeplankung
mit Gipsvliesplatten mit erhöhter mechanischer
Festigkeit

(wie "Fireboard" von Knauf, oder "Flamtex" von Siniat),
Befestigung mit Schnellbauschrauben.
Fugen gespachtelt, einschl. Fugendeckstreifen
herstellen
Abrechung je Seite

Gipsvliesplatte Typ GM-F oder GM-FH2
Dicke 25mm
Spachtelqualität Q2
Menge: 1,000 m²

**02.02.0270 Zulage für die Deckenbeplankung: Verspachtelung Q3**
*** Bedarfsposition ohne GB
Zulage für die Beplankung der Decke oder der
Dachschräge:
Herstellen einer Oberfläche mit Qualitätsstufe Q3,
gemäß
Merkblatt Nr. 2 des Bundesverbandes der Gipsindustrie
e.V.
Menge: 1,000 m²

#### Abschnitt 02.03 Abgehängte Mineralfaser - Rasterdecken

**02.03.0010 Abgehängte Rasterdecke 62,5 x 125,0 cm OWA Bolero**
*** Bedarfsposition ohne GB
Abhangdecke aus Faserplatten,
als Systemdecke Mineralfaser - Decke
OWA Odenwald
als Einlegesystem
625 x 1250 mm Plattengröße,
mit sichtbaren Trag-, Anschluss, Winkel-,
sowie Randprofilen System S 3 / weiß beschichtet
einschließlich Abhängung und fachgerechter Befestigung
in der Rohdecke herstellen

Design: Bolero
Farbe: weiß
Dicke (mm): 15
Länge (mm): 1250
Breite (mm): 625
Baustoffklasse: A2
Schallabsorptionswert : 0,85

Nach Absprache mit der Bauleitung kann auch ein
gleichwertiges Produkt verwendet werden.
Dies ist zwingend vor Ausführung mit der Bauleitung zu
klären und auf der Rechnung (z.B. im Info Feld der HWK)
anzugeben.
Menge: 1,000 m²

**02.03.0020 Abgehängte Rasterdecke 62,5 x 125,0 cm OWA Sinfonia**
*** Bedarfsposition ohne GB
Abhangdecke aus Faserplatten,
als Systemdecke Mineralfaser - Decke
OWA Odenwald
als Einlegesystem
625 x 1250 mm Plattengröße,
mit sichtbaren Tragprofil -und Anschluss - und
Winkelprofilen, Randprofilen
System S 3 / weiß beschichtet, einschließlich
Abhängung und fachgerechter Befestigung in der
Rohdeckewie in Pos. 2.4.10 beschrieben herstellen
jedoch :
Design: Sinfonia
Menge: 1,000 m²

**02.03.0030 Abgehängte Rasterdecke 62,5 x 62,5 cm OWA Bolero**
*** Bedarfsposition ohne GB
Abhangdecke aus Faserplatten, als Systemdecke
Mineralfaser - Decke
OWA Odenwald
als Einlegesystem
62,5 x 62,5 mm Plattengröße,
mit sichtbaren Tragprofil -und Anschluss - und
Winkelprofilen, Randprofilen
System S 3 / weiß beschichtet, einschließlich Abhängung
und fachgerechter Befestigung in der Rohdecke
herstellen

Design: Bolero
Farbe: weiß
Dicke (mm): 15
Länge (mm): 625
Breite (mm): 625
Baustoffklasse: A2
Schallabsorptionswert : 0,85

Nach Absprache mit der Bauleitung kann auch ein
gleichwertiges Produkt verwendet werden.
Dies ist zwingend vor Ausführung mit der Bauleitung zu
klären und auf der Rechnung (z.B. im Info Feld der HWK)
anzugeben.
Menge: 1,000 m²

**02.03.0040 Abgehängte Rasterdecke 62,5 x 62,5 cm OWA Sinfonia**
*** Bedarfsposition ohne GB
Abhangdecke aus Faserplatten, als Systemdecke
Mineralfaser - Decke
OWA Odenwald
als Einlegesystem
625 x 625 mm Plattengröße,
mit sichtbaren Tragprofil -und Anschluss - und
Winkelprofilen, Randprofilen
System S 3 / weiß beschichtet, einschließlich Abhängung
und fachgerechter Befestigung in der Rohdecke
wie in Pos. 2.4.30. beschrieben herstellen,
jedoch :
Design: Sinfonia
Menge: 1,000 m²

**02.03.0050 Deckenaussparung in MF Decke herstellen bis 0,01m²**
*** Bedarfsposition ohne GB
Deckenaussparung in der zuvor beschriebenen Rasterdecke
nach Angabe der Bauleitung maßgenau herstellen.
Zum bauseitigen Einbau von Einbaustrahlern und
-leuchten, etc...
Größe bis 100cm², rund oder eckig
einschließlich der erforderlichen Verstärkungen,
zus. Abhängern und Auswechselungen der
Unterkonstruktion, für Leuchtenoder Lüftungseinbauten
usw.
Menge: 1,000 St

**02.03.0060 Deckenaussparung in MF Decke herstellen bis 0,25m²**
*** Bedarfsposition ohne GB
Deckenaussparung in der zuvor beschriebenen Rasterdecke
nach Angabe der Bauleitung maßgenau herstellen.
Zum bauseitigen Einbau von Einbaustrahlern und
-leuchten, etc...
Größe bis 2.500 cm², rund oder eckig
einschließlich der erforderlichen Verstärkungen,
zus. Abhängern und Auswechselungen der
Unterkonstruktion, für Leuchtenoder Lüftungseinbauten
usw.
Menge: 1,000 St

**02.03.0070 Verstärkungen für Rasterleuchten**
*** Bedarfsposition ohne GB
Verstärkungen für Rasterleuchten / Deckenklimageräte
etc. in den MF-Decken 62,5 / 125 cm und 62,5 / 62,5 cm
für zus. Abhänger in der Rasterdecke herstellen.
Nicht zusammen abzurechnen mit den Positionen für die
MF - Deckenaussparungen
Menge: 1,000 St

### Bereich 03 weitere Leistungen

#### Abschnitt 03.01 Revisionsklappen

**03.01.0010 Einbau einer Revisionsklappe, Größe bis 0,10m²**
*** Bedarfsposition ohne GB
Revisionsklappe in Trockenbauwand oder -decke einbauen,
einschließlich Profile, Verbinder und Abhänger für den
Wechsel
Klappe und Rahmen aus Stahlblech, weiß
pulverbeschichtet
mit Vierkantverschluß
Größe: bis einschl. 0,10m² (wie z.B. 20/20 cm, 30/30
cm)
Menge: 1,000 St

**03.01.0020 Einbau einer Revisionsklappe, Größe bis 0,25m²**
*** Bedarfsposition ohne GB
Revisionsklappe in Trockenbauwand oder -decke einbauen,
einschließlich Profile, Verbinder und Abhänger für den
Wechsel
Klappe und Rahmen aus Stahlblech, weiß
pulverbeschichtet
mit Vierkantverschluß
Größe: bis einschl. 0,25m² (wie z.B. 40/40 cm, 50/50
cm)
Menge: 1,000 St

**03.01.0030 Einbau einer Revisionsklappe, Größe bis 0,36m²**
*** Bedarfsposition ohne GB
Revisionsklappe in Trockenbauwand oder -decke einbauen,
einschließlich Profile, Verbinder und Abhänger für den
Wechsel
Klappe und Rahmen aus Stahlblech, weiß
pulverbeschichtet
mit Vierkantverschluß
Größe: bis einschl. 0,36m² (wie z.B. 60/60 cm)
Menge: 1,000 St

**03.01.0040 Einbau einer F30 Revisionsklappe, Größe bis 0,10m²**
*** Bedarfsposition ohne GB
Revisionsklappe in Trockenbauwand oder -decke einbauen,
einschließlich Profile, Verbinder und Abhänger für den
Wechsel
Klappe und Rahmen aus Metallblech mit einer GKF- oder
Gipsfaserplatten-Einlage, mit Vierkantverschluß
Brandschutzausführung für den Einbau in F30 Wände oder
Decken
Größe: bis einschl. 0,10m² (wie z.B. 20/20 cm, 30/30
cm)
Menge: 1,000 St

**03.01.0050 Einbau einer F30 Revisionsklappe, Größe bis 0,25m²**
*** Bedarfsposition ohne GB
Revisionsklappe in Trockenbauwand oder -decke einbauen,
einschließlich Profile, Verbinder und Abhänger für den
Wechsel
Klappe und Rahmen aus Metallblech mit einer GKF- oder
Gipsfaserplatten-Einlage, mit Vierkantverschluß
Brandschutzausführung für den Einbau in F30 Wände oder
Decken
Größe: bis einschl. 0,25m² (wie z.B. 40/40 cm, 50/50
cm)
Menge: 1,000 St

**03.01.0060 Einbau einer F30 Revisionsklappe, Größe bis 0,36m²**
*** Bedarfsposition ohne GB
Revisionsklappe in Trockenbauwand oder -decke einbauen,
einschließlich Profile, Verbinder und Abhänger für den
Wechsel
Klappe und Rahmen aus Metallblech mit einer GKF- oder
Gipsfaserplatten-Einlage, mit Vierkantverschluß
Brandschutzausführung für den Einbau in F30 Wände oder
Decken
Größe: bis einschl. 0,36m² (wie z.B. 60/60 cm)
Menge: 1,000 St

**03.01.0070 Einbau einer F90 Revisionsklappe, Größe bis 0,10m²**
*** Bedarfsposition ohne GB
Revisionsklappe in Trockenbauwand oder -decke einbauen,
einschließlich Profile, Verbinder und Abhänger für den
Wechsel
Klappe und Rahmen aus Metallblech mit einer GKF- oder
Gipsfaserplatten-Einlage, mit Vierkantverschluß
Brandschutzausführung für den Einbau in F90 Wände oder
Decken
Größe: bis einschl. 0,10m² (wie z.B. 20/20 cm, 30/30
cm)
Menge: 1,000 St

**03.01.0080 Einbau einer F90 Revisionsklappe, Größe bis 0,25m²**
*** Bedarfsposition ohne GB
Revisionsklappe in Trockenbauwand oder -decke einbauen,
einschließlich Profile, Verbinder und Abhänger für den
Wechsel
Klappe und Rahmen aus Metallblech mit einer GKF- oder
Gipsfaserplatten-Einlage, mit Vierkantverschluß
Brandschutzausführung für den Einbau in F90 Wände oder
Decken
Größe: bis einschl. 0,25m² (wie z.B. 40/40 cm, 50/50
cm)
Menge: 1,000 St

**03.01.0090 Einbau einer F90 Revisionsklappe, Größe bis 0,36m²**
*** Bedarfsposition ohne GB
Revisionsklappe in Trockenbauwand oder -decke einbauen,
einschließlich Profile, Verbinder und Abhänger für den
Wechsel
Klappe und Rahmen aus Metallblech mit einer GKF- oder
Gipsfaserplatten-Einlage, mit Vierkantverschluß
Brandschutzausführung für den Einbau in F90 Wände oder
Decken
Größe: bis einschl. 0,36m² (wie z.B. 60/60 cm)
Menge: 1,000 St

**03.01.0100 Zulage: Nachträglicher Einbau der Klappe**
*** Bedarfsposition ohne GB
Zulage zu den vorrangehenden Revisionsklappen:
Menge: 1,000 St

#### Abschnitt 03.02 Öffnungen herstellen

**03.02.0010 Wand-/Deckenbohrung bis 10cm herstellen**
*** Bedarfsposition ohne GB
Bohrung in Trockenbauwänden/-decken nach Angabe der
Bauleitung maßgenau herstellen.
(z.B. für Deckenspots, Steckdosen, etc...)
Durchmesser: bis 10cm
Menge: 1,000 St

**03.02.0020 Wandöffnung herstellen bis 0,5 m², ohne Wechsel**
*** Bedarfsposition ohne GB
Aussparung in Trockenbauwand nach Angabe der Bauleitung
maßgenau herstellen,
Ausführung ohne zusätzliche Unterkonstruktion,
Größe bis 0,5m²
Menge: 1,000 St

**03.02.0030 Wandöffnung herstellen bis 0,5 m², mit Wechsel**
*** Bedarfsposition ohne GB
Aussparung in Trockenbauwand nach Angabe der Bauleitung
maßgenau herstellen,
Einschließlich Herstellung einer zusätzlichen
Unterkonstruktion (Wechsel),
Größe bis 0,5m²
Menge: 1,000 St

**03.02.0040 Deckenöffnung herstellen bis 0,5 m², ohne Wechsel**
*** Bedarfsposition ohne GB
Deckenöffnung in Trockenbaudecke herstellen
rechteckig, ohne Wechsel in der Unterkonstruktion
Größe bis 0,5 m²
Menge: 1,000 St

**03.02.0050 Deckenöffnung herstellen bis 0,5 m², mit Wechsel**
*** Bedarfsposition ohne GB
Deckenöffnung in Trockenbaudecke herstellen
rechteckig, mit zusätzlicher Unterkonstruktion und
wenn nötig zusätzlichen Abhängern
Größe bis 0,5 m²
Menge: 1,000 St

**03.02.0060 Wandöffnung anlegen (Fläche größer 0,5 m²)**
*** Bedarfsposition ohne GB
Öffnung in der Trockenbauwand als Zulage anlegen
(Türöffnung, Fenster, Durchreichen, etc...)
einschl. aller benötigten Verbindungselementen, wie
Steckwinkel oder ähnlichem.
Die benötigten verstärkten Profile werden über die
nachfolgenden Positionen zusätzlich berechnet.
Menge: 1,000 St

**03.02.0070 Zulage: Einbau von UA50 Profilen**
*** Bedarfsposition ohne GB
U - Aussteifungsprofile (auch Türsturzprofile) in
Metallständerwänden als Zulage
einbauen
Profilbreite= 50mm
Menge: 1,000 m

**03.02.0080 Zulage: Einbau von UA75 Profilen**
*** Bedarfsposition ohne GB
U - Aussteifungsprofile (auch Türsturzprofile) in
Metallständerwänden als Zulage
einbauen
Profilbreite= 75mm
Menge: 1,000 m

**03.02.0090 Zulage: Einbau von UA100 Profilen**
*** Bedarfsposition ohne GB
U - Aussteifungsprofile (auch Türsturzprofile) in
Metallständerwänden als Zulage
einbauen
Profilbreite= 100mm
Menge: 1,000 m

**03.02.0100 Zulage: Einbau von UA125 Profilen**
*** Bedarfsposition ohne GB
U - Aussteifungsprofile in Metallständerwänden als
Zulage
einbauen
Profilbreite= 125mm
Menge: 1,000 m

**03.02.0110 Zulage: Einbau von UA150 Profilen**
*** Bedarfsposition ohne GB
U - Aussteifungsprofile in Metallständerwänden als
Zulage
einbauen
Profilbreite= 150mm
Menge: 1,000 m

**03.02.0120 Brandschutzkoffer für Dosen in Wänden herstellen**
*** Bedarfsposition ohne GB
Zulage für Wandbohrungen: Umhausung der Elektrodosen
allseitig in Material und Dicke der bestehenden
Beplankungslage entsprechend herstellen
Menge: 1,000 St

**03.02.0130 Brandschutzkoffer F30 in Decken herstellen**
*** Bedarfsposition ohne GB
Brandschutzkoffer F30 als Zulage in der Montagedecke
herstellen.
Einhausung z.B. für Einbauleuchten in Material und
Dicke der bestehenden Beplankungslage entsprechend
allseitig, gemäß des gewählten Systemaufbaus
herstellen.
Einschließlich Wechsel in der Unterkonstruktion und
aller zusätzlich nötigen Abhänger.
Höhe der Einhausung bis 25cm
Ausführung für Deckensysteme der Feuerwiderstandsklasse
F30
Menge: 1,000 m²

**03.02.0140 Brandschutzkoffer F90 in Decken herstellen**
*** Bedarfsposition ohne GB
Brandschutzkoffer F90 als Zulage in der Montagedecke
herstellen.
Einhausung z.B. für Einbauleuchten in Material und
Dicke der bestehenden Beplankungslage entsprechend
allseitig, gemäß des gewählten Systemaufbaus
herstellen.
Einschließlich Wechsel in der Unterkonstruktion und
aller zusätzlich nötigen Abhänger.
Höhe der Einhausung bis 25cm
Ausführung für Deckensysteme der Feuerwiderstandsklasse
F90
Menge: 1,000 m²

#### Abschnitt 03.03 An- und Abschlüsse

**03.03.0010 Abschluss- / Eckprofil aus Kunststoff einbauen**
*** Bedarfsposition ohne GB
Abschluß-, Winkel-, oder Kantenschutzprofil aus
Kunststoff einbauen und einspachteln
Menge: 1,000 m

**03.03.0020 Abschluss- / Eckprofil aus Metall einbauen**
*** Bedarfsposition ohne GB
Abschluß-, Winkel, oder Kantenschutzprofil aus
verzinktem Stahlblech oder Aluminium einbauen und
einspachteln
Menge: 1,000 m

**03.03.0030 Wandabschluß als freies Wandende herstellen**
*** Bedarfsposition ohne GB
Wandabschluß als freies Wandende, als Zulage
herstellen,
die zusätzliche Beplankung und eventuell nötigen
zusätzlichen UA-Profile können über die betreffenden
EPA - Positionen abgerechnet werden
Menge: 1,000 psch

**03.03.0040 Wand- und Deckenanschluß an Schrägen,etc herstellen**
*** Bedarfsposition ohne GB
Anschluß der zu erstellenden Montagewand, oder -decke
an Schrägen, gebogene oder nicht rechtwinklige Bauteile
als Zulage erstellen.
Menge: 1,000 m

**03.03.0050 Bewegungsfuge in Montagewand herstellen, mit Fugenprofil**
*** Bedarfsposition ohne GB
Bewegungsfuge in Montagewand als Zulage herstellen
Ausführung mit einem Metallfugenprofil mit elastischer
Einlage,
auch als Eckausführung
Menge: 1,000 m

**03.03.0060 Bewegungsfuge in Montagewand herstellen, gleitend**
*** Bedarfsposition ohne GB
Bewegungsfuge in Montagewand als Zulage herstellen,
Ausführung gleitend, ohne Fugenprofil,
Eventuell nötige Eckprofile können über die
betreffenden EPA - Positionen abgerechnet werden
Menge: 1,000 m

**03.03.0070 Bewegungsfuge in Montagewand herstellen, mit Brandschutz**
*** Bedarfsposition ohne GB
Bewegungsfuge in Montagewand als Zulage herstellen,
Ausführung gleitend, ohne Fugenprofil, mit
Anforderungen an den Brandschutz
(Feuerwiderstandsklassen bis F90)
Eventuell nötige Eckprofile können über die
betreffenden EPA - Positionen abgerechnet werden
Menge: 1,000 m

**03.03.0080 Bewegungsfuge in Montagedecke herstellen, mit Fugenprofil**
*** Bedarfsposition ohne GB
Bewegungsfuge in Montagewand als Zulage herstellen
Ausführung mit einem Metallfugenprofil mit elastischer
Einlage, einschließlich Abdeckung der Fuge mit einem
der Beplankung und Anforderung entsprechendem
Plattenstreifen
Menge: 1,000 m

**03.03.0090 Bewegungsfuge in Montagedecke herstellen, gleitend**
*** Bedarfsposition ohne GB
Bewegungsfuge in Montagedecke als Zulage herstellen,
Ausführung gleitend, ohne Fugenprofil,
einschließlich Abdeckung der Fuge mit einem
der Beplankung und Anforderung entsprechendem
Plattenstreifen
Eventuell nötige Eckprofile können über die
betreffenden EPA - Positionen abgerechnet werden
Menge: 1,000 m

**03.03.0100 Bewegungsfuge in Montagedecke herstellen, mit Brandschutz**
*** Bedarfsposition ohne GB
Bewegungsfuge in Montagedecke als Zulage herstellen,
Ausführung gleitend, ohne Fugenprofil, mit
Anforderungen an denn Brandschutz
(Feuerwiderstandsklassen bis F90)
Eventuell nötige Eckprofile können über die
betreffenden EPA - Positionen abgerechnet werden
Menge: 1,000 m

**03.03.0110 Anschluss der Montagewand gleitend herstellen**
*** Bedarfsposition ohne GB
Anschlüsse der Montagewand an sämtliche flankierende
Bauteile (Boden, Decke, Wände, Stützen, etc...) als
Zulage in gleitender Ausführung herstellen
Eventuell nötige Eckprofile können über die
betreffenden EPA - Positionen abgerechnet werden
Menge: 1,000 m

**03.03.0120 Anschluss der Montagedecke mit Brandschutz**
*** Bedarfsposition ohne GB
Wandanschluss der Montagedecke als Zulage mit
Anforderungen an den Brandschutz
(Feuerwiderstandsklasse bis F90) herstellen
Dichtes Anschließen der Decke an die Wand mit einer
Unterlage, je nach System mit Mineralwolle oder einem
Streifen GKF, d= 20
Menge: 1,000 m

**03.03.0130 Anschluss der Montagedecke mit Schattenfuge herstellen**
*** Bedarfsposition ohne GB
Zulage für Plattendecken: Wandanschluss mit
Schattenfuge herstellen,
Ausführung mit Profil oder mit einem der Beplankung und
Anforderung entsprechendem Plattenstreifen
Menge: 1,000 m

#### Abschnitt 03.04 Tragwerksbekleidung

**03.04.0010 Stützenbekleidung, 3-seitig herstellen**
*** Bedarfsposition ohne GB
Dreiseitige Bekleidung einer Stahl- oder Holzstütze
herstellen.
Enthalten ist das Herstellen der nötigen
Unterkonstruktion, wie es das gewählte System
vorschreibt, also beispielsweise mit Stahlprofilen und
Stützen-Clips oder mit "Knaggen" aus Plattenmaterial;
einschließlich Anschlüsse und dafür nötige Profile für
die Anschlüsse an begrenzende Bauteile.

Abgerechnet wird die abgewickelte Fläche der äußeren
Bekleidung
Die Beplankung wird über die entsprechenden Positionen
zusätzlich berechnet,
mögliche Brandschutzanforderung über die Zulagen für
Metallständerwände im Titel "Brandschutz"
Menge: 1,000 m²

**03.04.0020 Stützenbekleidung, 4-seitig herstellen**
*** Bedarfsposition ohne GB
Vierseitige Bekleidung einer Stahl- oder Holzstütze
herstellen.
Enthalten ist das Herstellen der nötigen
Unterkonstruktion, wie es das gewählte System
vorschreibt, also beispielsweise mit Stahlprofilen und
Stützen-Clips oder mit "Knaggen" aus Plattenmaterial;
einschließlich Anschlüsse und dafür nötige Profile für
die Anschlüsse an begrenzende Bauteile.

Abgerechnet wird die abgewickelte Fläche der äußeren
Bekleidung
Die Beplankung wird über die entsprechenden Positionen
zusätzlich berechnet,
mögliche Brandschutzanforderung über die Zulagen für
Metallständerwände im Titel "Brandschutz"
Menge: 1,000 m²

**03.04.0030 Trägerbekleidung, 3-seitig herstellen**
*** Bedarfsposition ohne GB
Dreiseitige Bekleidung eines Stahl- oder Holzträgers
herstellen.
Enthalten ist das Herstellen der nötigen
Unterkonstruktion, wie es das gewählte System
vorschreibt, also beispielsweise mit Stahlprofilen und
Stützen-Clips oder mit "Knaggen" aus Plattenmaterial;
einschließlich Anschlüsse und dafür nötige Profile für
die Anschlüsse an begrenzende Bauteile.

Abgerechnet wird die abgewickelte Fläche der äußeren
Bekleidung
Die Beplankung wird über die entsprechenden Positionen
zusätzlich berechnet,
mögliche Brandschutzanforderung über die Zulagen für
Plattendecken im Titel "Brandschutz"
Menge: 1,000 m²

**03.04.0040 Trägerbekleidung, 4-seitig herstellen**
*** Bedarfsposition ohne GB
Vieriseitige Bekleidung eines Stahl- oder Holzträgers
herstellen.
Enthalten ist das Herstellen der nötigen
Unterkonstruktion, wie es das gewählte System
vorschreibt, also beispielsweise mit Stahlprofilen und
Stützen-Clips oder mit "Knaggen" aus Plattenmaterial;
einschließlich Anschlüsse und dafür nötige Profile für
die Anschlüsse an begrenzende Bauteile.

Abgerechnet wird die abgewickelte Fläche der äußeren
Bekleidung
Die Beplankung wird über die entsprechenden Positionen
zusätzlich berechnet,
mögliche Brandschutzanforderung über die Zulagen für
Plattendecken im Titel "Brandschutz"
Menge: 1,000 m²

#### Abschnitt 03.05 Brandschutz

**03.05.0010 Zulage für Metallständerwände: Ausführung in F30**
*** Bedarfsposition ohne GB
Zulage für die über die Positionen aus Titel 1
hergestellten Wände oder Vorsatzschalen:

Ausführung Feuerhemmend (F30), nach Anweisung der
Bauleitung
Zum Leistungsumfang gehört die Lieferung:
 - der bauaufsichtliche Zulassung und aller Nachweise,
 - der Übereinstimmungserklärung, sowie
 - einer Fachunternehmerbescheinung des ausführenden
Unternehmers

Diese Position kann nur vergütet werden, wenn all diese
Unterlagen vorliegen.

Abrechnung pro nachzuweisendes System
Menge: 1,000 psch

**03.05.0020 Zulage für Metallständerwände: Ausführung in F60**
*** Bedarfsposition ohne GB
Zulage für die über die Positionen aus Titel 1
hergestellten Wände oder Vorsatzschalen:

Ausführung hoch feuherhemmend (F60), nach Anweisung der
Bauleitung
Zum Leistungsumfang gehört die Lieferung:
 - der bauaufsichtliche Zulassung und aller Nachweise,
 - der Übereinstimmungserklärung, sowie
 - einer Fachunternehmerbescheinung des ausführenden
Unternehmers

Diese Position kann nur vergütet werden, wenn all diese
Unterlagen vorliegen.

Abrechnung pro nachzuweisendes System
Menge: 1,000 psch

**03.05.0030 Zulage für Metallständerwände: Ausführung in F90**
*** Bedarfsposition ohne GB
Zulage für die über die Positionen aus Titel 1
hergestellten Wände oder Vorsatzschalen:

Ausführung Feuerbeständig (F90), nach Anweisung der
Bauleitung
Zum Leistungsumfang gehört die Lieferung:
 - der bauaufsichtliche Zulassung und aller Nachweise,
 - der Übereinstimmungserklärung, sowie
 - einer Fachunternehmerbescheinung des ausführenden
Unternehmers

Diese Position kann nur vergütet werden, wenn all diese
Unterlagen vorliegen.

Abrechnung pro nachzuweisendes System
Menge: 1,000 psch

**03.05.0040 Zulage für Plattendecken: Ausführung in F30**
*** Bedarfsposition ohne GB
Zulage für die aus den in Titel 2.1 und Titel 2.2
hergestellten Montagedecken:
Ausführung feuerhemmend, nach Anweisung der Bauleitung
Zum Leistungsumfang gehört die Lieferung:
 - der bauaufsichtliche Zulassung und aller Nachweise,
 - der Übereinstimmungserklärung, sowie
 - einer Fachunternehmerbescheinung des ausführenden
Unternehmers

Diese Position kann nur vergütet werden, wenn all diese
Unterlagen vorliegen.

Abrechnung pro nachzuweisendes System
Menge: 1,000 psch

**03.05.0050 Zulage für Plattendecken: Ausführung in F60**
*** Bedarfsposition ohne GB
Zulage für die aus den in Titel 2.1 und Titel 2.2
hergestellten Montagedecken:
Ausführung hoch feuerhemmend, nach Anweisung der
Bauleitung
Zum Leistungsumfang gehört die Lieferung:
 - der bauaufsichtliche Zulassung und aller Nachweise,
 - der Übereinstimmungserklärung, sowie
 - einer Fachunternehmerbescheinung des ausführenden
Unternehmers

Diese Position kann nur vergütet werden, wenn all diese
Unterlagen vorliegen.

Abrechnung pro nachzuweisendes System
Menge: 1,000 psch

**03.05.0060 Zulage für Plattendecken: Ausführung in F90**
*** Bedarfsposition ohne GB
Zulage für die aus den in Titel 2.1 und Titel 2.2
hergestellten Montagedecken:
Ausführung feuerbeständig, nach Anweisung der
Bauleitung
Zum Leistungsumfang gehört die Lieferung:
 - der bauaufsichtliche Zulassung und aller Nachweise,
 - der Übereinstimmungserklärung, sowie
 - einer Fachunternehmerbescheinung des ausführenden
Unternehmers

Diese Position kann nur vergütet werden, wenn all diese
Unterlagen vorliegen.

Abrechnung pro nachzuweisendes System
Menge: 1,000 psch

#### Abschnitt 03.06 Kleinflächen / Reparaturen / sonstiges

**03.06.0010 Abbruch GK Wandbeplankung**
*** Bedarfsposition ohne GB
Ein- oder zweilagige Gipskartonwandbeklankung auf einer
Seite einer bestehenden Trockenbaukonstruktion auch in
Teilflächen abbrechen.
Enthalten ist das Entfernen der Schnellbauschrauben und
das Vorbereiten der Anschlüsse und Flanken für den
Einbau einer neuen Beplankung.
Menge: 1,000 m²

**03.06.0020 Abbruch GK Deckenbeplankung**
*** Bedarfsposition ohne GB
Ein- oder zweilagige Gipskartondeckenbeklankung auch in
Teilflächen abbrechen.
Enthalten ist das Entfernen der Schnellbauschrauben und
das Vorbereiten der Anschlüsse und Flanken für den
Einbau einer neuen Beplankung.
Menge: 1,000 m²

**03.06.0030 Rückbau Mineralwolle**
*** Bedarfsposition ohne GB
Ausfachung aus Mineralwolle in Wänden oder Decken
ausbauen.
Dicke bis 50 mm
Menge: 1,000 m²

**03.06.0040 Rückbau Mineralwolle, Zulage Dicke je 25 mm**
*** Bedarfsposition ohne GB
Zulage zur Position "Rückbau Mineralwolle" bei
Dämmstoffdicken > 50 mm
je 25mm Mehrdicke
Menge: 1,000 m²

**03.06.0050 Abbruch Ständerwerk**
*** Bedarfsposition ohne GB
Metall- oder Holzständerwerk auch in Teilflächen
abbrechen
Anschlüsse für den Einbau einer neuen Konstruktion
vorbereiten
Breiten der Ständer bis einschließlich 150mm
Menge: 1,000 m²

**03.06.0060 Abbruch Deckenunterkonstruktion**
*** Bedarfsposition ohne GB
Abbruch Deckenunterkonstruktion (Metallprofile oder aus
Holz) auch in Teilflächen abbrechen.
Anschlüsse für den Einbau einer neuen Konstruktion
vorbereiten
Menge: 1,000 m²

**03.06.0070 Mineralwolle als Ausbesserung einbauen**
*** Bedarfsposition ohne GB
Mineralwolle d = 40mm als Ausbesserung einbauen
größere Dicken werden mit entsprechendem Faktor
berechnet
(60mm => Faktor 1,5, etc...)
Menge: 1,000 m²

**03.06.0080 Löcher in Wandbeplankungen schließen**
*** Bedarfsposition ohne GB
Schäden und Löcher (z.B. Suchöffnungen für die
Elektroinstallation) in der Wandbeplankung (ein- oder
zweilagig) einseitig schließen
Einschließlich Herstellen einer Unterkonstruktion und
flächenbündigem Verspachteln
Einzelgröße bis 0,1 m²
Menge: 1,000 St

**03.06.0090 Löcher in Deckenbeplankungen schließen**
*** Bedarfsposition ohne GB
Schäden und Löcher (z.B. Suchöffnungen für die
Elektroinstallation) in der Deckenbeplankung (ein- oder
zweilagig) einseitig schließen
Einschließlich Herstellen einer Unterkonstruktion und
flächenbündigem Verspachteln
Einzelgröße bis 0,1 m²
Menge: 1,000 St

**03.06.0100 (Roll)gerüst für Arbeiten in Höhen > 3,50 m**
*** Bedarfsposition ohne GB
Auf-, Um- und Abbauen von Kleingerüsten, beweglich oder
ortsfest, Leitern, Böcke, etc..  für Arbeiten in einer
Höhe von mehr als 3,50m
Abrechnung nur einmal pro Bauvorhaben möglich
Menge: 1,000 psch

**03.06.0110 Zulage zum (Rol)lgerüst, Höhen > 5,50 m**
*** Bedarfsposition ohne GB
Zulage zur Vorposition bei Höhen > 5,50 m
Menge: 1,000 psch

**03.06.0120 An- / Abfahrtspauschale**
*** Bedarfsposition ohne GB
An- / Abfahrtspauschale für Reparaturen.
wie in den Vorbemerkungen (besonders A3) und A4) )
beschrieben
Menge: 1,000 psch

USt %: 19,00
